# JGU/1271/Umbau zum Seminargebäude
Angebotsaufforderung (GAEB DA XML 3.2, DA83)
Projekt: 25.375
Währung: EUR
Erstellt mit: GXML Toolbox V3.3 R20220330, ORCA AVA 25.0.5 - Professional Edition 25.00.05, 28.07.2026

## U m f a n g d e r B a u a r b e i t e n
U m f a n g  d e r  B a u a r b e i t e n

Inhalt der Ausschreibung sind folgende Leistungen:

- Fassadenarbeiten im Bestand

## A l l g e m e i n e B a u- u. N u t z u n g s b e s c h r e i b u n g
A l l g e m e i n e  B a u-  u.  N u t z u n g s b e s c h r e i b u n g

a) Ziel u. Anlass der Baumassnahme + Umnutzung u. Baumaßnahmen

Das ehemalige Biochemie-Gebäude 1271 befindet sich auf dem Campus der JGU, am Joachim-Becher-Weg 30,
und ist Teil eines Zwillingsgebäudes, das zu einem Seminar-Verfügungsgebäude umgebaut werden soll.
Das andere Zwillingsgebäude 1272 mit Gentechniklaboren ist nach wie vor in Betrieb und wird nicht umgebaut.
Der Hauptzugang beider Zwillingsbauten erfolgt auch in Zukunft über das bestehende gemeinsame Treppenhaus, das ebenfalls nicht umgebaut oder saniert wird.

Es sind Seminarräume sowie studentische Arbeitsplätze in Fluren in verschiedenen Größen und unterschiedlicher Ausstattung geplant. Diese werden durch entsprechende Nebenräume ergänzt. Neben klassischen Seminarräumen mit Frontallehre ermöglichen weitere Seminarräume gruppenorientiertes, flexibles und kreatives Lehren und Lernen. Zusätzliche studentische Arbeitsplätze in unterschiedlicher
Anordnung ergänzen den Austausch und das kollaborative Lernen.

Im Rahmen der Umnutzung des Gebäudes wird eine umfangreiche energetische Sanierung unter Berücksichtigung der Minimierung des Energiebedarfs, des wirtschaftlichen und sinnvollen Einsatzes regenerativer Energien, der Barrierefreiheit im Außenbereich und der Sanierung der Fassade vorgenommen.
Im Vorfeld der Maßnahme findet eine umfangreiche Schadstoffsanierung statt.

Das Gebäude 1271 besteht aus einem Untergeschoss, Erdgeschoss, Obergeschoss sowie einem
Dachgeschoss, in dem ausschließlich die Lüftungstechnik untergebracht ist. Die vorliegende Grundrissstruktur mit der zentralen Erschließung durch einen Mittelflur wird aufgenommen und bleibt bei der geplanten Umnutzung grundsätzlich erhalten.

Entsprechend der Raumnutzung wurde ebenfalls ein Konzept für die gebäudetechnische Versorgung der Räume ausgearbeitet. Die Gegebenheiten und Einschränkungen des bestehenden Gebäudes wurden in der Planung berücksichtigt und entsprechend bewertet. Dazu zählen u. a. die statischen
Voraussetzungen inkl. des konstruktiven Brandschutzes, der geringe Fußbodenaufbau, die Schallschutzeinordnung
sowie die vorgegebene Gebäudestruktur. Hierbei waren die technische Umsetzbarkeit und die Wirtschaftlichkeit die Hauptkriterien.

Im Untergeschoss befinden sich Technikräume der gebäudetechnischen Anlagen sowie weitere Seminarräume für gruppen- und kreativorientierte Lehr- und Lernformate. Die Seminarräume haben alle
Fenster und werden ausreichend durch Tageslicht belichtet.
Des Weiteren sind dort ein Putzmittelraum
inkl. Aufenthaltsmöglichkeit für das Reinigungspersonal und ein Lagerraum verortet.

Das Erdgeschoss besteht aus Seminarräumen für gruppenorientierte Lehr- und Lernformate, Lager, Teeküche und dem WC-Kern. Der Flurbereich wird in Teilen zusätzlich als Raumfläche mit Sitz-/und Lernmöglichkeiten geplant. Der notwendige Rettungsweg erfolgt über das Treppenhaus an der nordöstlichen Gebäudeecke.

Das Obergeschoss hat eine ähnliche Raumaufteilung wie das Erdgeschoss jedoch befindet sich dort keine Teeküche und die Seminarräume sind bedeutend größer und für klassische Lernformate (z.B. Frontalunterricht) geeignet. Aufgrund der Raumgröße haben sie jeweils eine zweite Tür zur Entfluchtung
auf den Flur.

Das Dachgeschoss ist als reines Technikgeschoss vorgesehen, in dem die Lüftungszentrale untergebracht wird. Das Dachgeschoss weist an der höchsten Stelle eine lichte Raumhöhe von nur 2,30 m auf
und fällt in Richtung Raummitte auf etwa 2,00 m ab. Das Dachgeschoss inkl. Dachaufsatz wird in die
thermische Gebäudehülle einbezogen. Es ist keine zusätzliche Beheizung des Dachgeschosses erforderlich. Die bestehenden Fensteröffnungen werden weitestgehend mit Mauerwerk verschlossen. Lediglich
eine 2-flügelige geschlossene Revisionstür an der Südfassade ist vorgesehen. Der bestehende Aufzugsschacht wird nicht mehr benötigt und als Steigschacht für die Haustechnik herangezogen.

Der komplette Flachdachaufbau inkl. Entwässerung wird neu hergestellt. Es ist eine Dachbegrünung mit einer kombinierten PV-Anlage geplant.

Um die thermische Hülle zu ertüchtigen ist eine Dämmung mit recyclefähigem Foamglas inkl. einer Erneuerung der Vertikalabdichtung der im Erdreich liegenden Außenwände vorgesehen. Die Außenwanddämmung ist als Mineralwolle
inkl. einer Fassadenbekleidung aus Holz vorgesehen.

Die neuen Fenster verfügen über eine 3-fach Verglasung inkl. Raffstore und innenliegendem Kastenrollo
als Blendschutz.

Für das Gebäude wurden alle Nachweise nach GEG geführt sowie weitergehende Anforderungen gem.
der Richtlinie "Klimaneutrale Landesgebäude - Richtlinie für Neubau und energetische Gebäudesanierung" beachtet.

b) Brandschutz / Brandschutzertüchtigung

=> Zu Brandschutz siehe vorh. Brandschutz-Gutachten!

c) Schadstoffsanierung

Ausbau Schadstoff- u. gefahrstoffhaltiger Bauteile inkl. der erf. Einrichtung von Schleusen zur Trennung Schwarz-/Weiss-Bereiche samt notwendiger Freimessungen
als erf. Vorabmassnahme zu den eigentlichen Umbauarbeiten.

## A l l g e m e i n e V o r b e m e r k u n g e n
A  l l g e m e i n e  V o r b e m e r k u n g e n

Nach  V O B  T e i l C :
- Allgemeine techn. Vertragsbedingungen für Bauleistungen (ATV)

-  Allgemeine Regelungen für Bauarbeiten jeder Art DIN
18299

sowie gemäß nachfolgenden Angaben und Hinweisen.

Diese gelten für das gesamte Vertragswerk.

Die nachstehenden Angaben befreien den Bieter nicht von der Verpflichtung zur genauenPrüfung der für das Angebot und die Ausführung maßgebenden Verhältnisse.

Hinweis:
Die Ordnungsziffern der nachfolgenden Punkte entsprechen der VOB C, DIN 18299. Ordnungsziffern, die nicht aufgeführt bzw. ausgefüllt sind, bedürfen bei der vorliegenden Leistungsbeschreibung keiner gesonderten Angaben.

Allgemeine Regelungen für Bauarbeiten jeder Art entspr. DIN  18299 :

0.0  Angaben/ Hinweise Allgemein

0.0.1
Vertragsbestandteile

Für diese Ausschreibung gelten die nachfolgenden Vertragsbestandteile in absteigender Reihenfolge.
 Vertragsbestandteile sind bzw. werden:

- das Zuschlagsschreiben der Auftraggeberin mit ggf. darin benannten weiteren Anlagen;
- das Angebot des Auftragnehmers;
-  die von der Vergabestelle der Auftraggeberin veröffentlichten Erläuterungen zu den Vergabeunterlagen (z. B. Antworten auf Bieterfragen und sonstige Erklärungen);
- die Leistungsbeschreibung;
- das Leistungsverzeichnis / Preisblatt;
- die besonderen Vertragsbedingungen;
- die zusätzlichen Vertragsbedingungen für die Ausführung von Bauleistungen;
- die weiteren Anlagen gemäß Anlagenliste;
- die allgemeinen technischen Vertragsbedingungen für Bauleistungen (VOB / C), in der
im Zeitpunkt des Abschlusses dieses Vertrages gültigen Fassung;
- die allgemeinen Vertragsbedingungen für die Ausführung von Bauleistungen (VOB / B),
in der im Zeitpunkt des Abschlusses dieses Vertrages gültigen Fassung.

Sollte den Vergabeunterlagen ein individueller Vertrag beiliegen,  so hat dieser Vorrang vor den zuvor genannten Vertragsbestandteil en. Dies bedeutet, dass im Falle von
Unstimmigkeiten oder Widersprüchen der individuelle Vertrag maßgeblich ist und die anderen Dokumente nachrangig behandelt werden.

0.0.2
Grundlage des Angebotes

Für das Angebot und die Ausführung gelten neben der VOB auch sämtliche für dieses Gewerk zutreffenden DIN-  Normen in ihrer jeweils gültigen Fassung.
Weiterhin sind die anerkannten Regeln der Technik und die gesetzlichen und behördlichen Bestimmungen zu beachten und einzuhalten (z.B. solche betreffend den Arbeitsschutz, die UVV, LBauO, etc.). Zudem sind die Hausordnung u. Standards der
JGU zu beachten.

Die Vorschriften gelten, soweit nicht durch besondere Bedingungen oder Forderungen in dieser Leistungsbeschreibung ausdrücklich eine andere Regelung vorgegeben ist.

Grundlage des Leistungsverzeichnisses sind
neben den Architekten-Plänen auch:

- das Schadstoffgutachten
- das Brandschutzgutachten
- die Tragwerksplanung
- die jeweiligen TGA-Fachplanungen
- die Freiflächenplanung
- sowie der Vermesser-Lageplan des JGU-Campus

Die allgemeinen technischen Vorbemerkungen bzw . Vertragsbedingungen  (ATV Allgemein) gelten für alle Gewerke.

Je nach Gewerke-spezifischer Erfordernis sind zusätzlich unter "ZTV Gewerk" spezielle Anforderungen an die zu erbringende Leistung des AN definiert.
Diese gewerkespezifischen zusätzlichen technischen Vorbemerkungen/ Vertrags-Bedingungen (ZTV) gelten ebenso.

Der sich aus dem Inhalt der technischen Vorbemerkungen/ Vertragsbedingungen und der Bau - u . Nutzungsbeschreibung ergebende Mehraufwand ist, soweit nicht anders beschrieben und über Positionen abgerechnet, in die Einheitspreise miteinzukalkulieren.

0.0.3 Bauvorhaben / Baumaßnahme(n)

=> Siehe hierzu oben aufgeführte Bau- u. Nutzungsbeschreibung!

0.0.4 Umfang Leistungsverzeichnis bzw . LV-Leistungen

=> Siehe ZTV GEWERK + Pläne u. sonstige Anlagen anbei!

0.0.5 Ortsbegehung u. Bieterrückfragen

Vor Angebotsabgabe wird jedem Bieter angeraten, sich bei
einem Ortstermin über die örtlichen Gegebenheiten zu
informieren.

Bei Interesse an einer Vor-Ort-Begehung, kann dies als Bieterfrage, über die Vergabeplattform angefragt werden.

0.0.6 Wertungskriterien Vergabe

Siehe Vergabeunterlagen

0.0.7 Bieter-Referenzen

Siehe Vergabeunterlagen

0.0.8 Personal-Qualifikation Aufsichts- u. Baustellenpersonal

Der AN benennt spätestens bei Auftragserteilung schriftlich einen aufsichtsführenden Polier u/o Fachbauleiter und einen Ersthelfer, der während der Ausführung von Arbeitsleistungen ständig anwesend ist, ungeachtet der Anzahl des eingesetzten
Personals, zur Koordination sämtlicher Terminabläufe.
Der Ansprechpartner muss deutschsprachig,  fachkompetent
und weisungsbefugt gegenüber dem Personal sein.
Das für die Ausführung der angebotenen Leistungen eingesetzte Personal muss nachweislich geschultes sein,
d.h. über die erforderlichen Fachkenntnisse verfügen.

0.0.9 Qualitätssicherung Bauprodukte

Gemäß Landesbauordnung bedürfen Bauprodukte einer Bestätigung ihrer Übereinstimmung mit den technischen Regeln,  den allgemeinen bauaufsichtlichen Zulassungen /
Prüfzeugnissen oder den Zustimmungen im Einzelfall.
Die Bestätigung der Übereinstimmung gehört zum Leistungsumfang des AN und hat
unaufgefordert schriftlich zu erfolgen durch

1. eine Übereinstimmungserklärung des Herstellers
oder
2. ein Übereinstimmungszertifikat.

Die Bestätigung durch ein Übereinstimmungszertifikat hat
entspr. den jeweiligen allg. bauaufsichtlichen Zulassungen,
der Zustimmung im Einzelfall bzw . entsprechend den Vorschriften gem. Bauregelliste A zu erfolgen.

Bauprodukte, die nicht in Serie gefertigt werden, bedürfen der
Übereinstimmungserklärung des Herstellers.
Die Übereinstimmungserklärung und die Erklärung,
dass ein Übereinstimmungszertifikat erteilt
ist, hat der Hersteller durch Kennzeichnung der Bauprodukte mit dem Übereinstimmungszeichen (CE-Zeichen) unter Hinweis auf
den Verwendungszweck abzugeben.

0.0.10 Materialeinsatz

Das für die Ausführung der beschriebenen Leistungen zu verwendende Baumaterial ist als nicht  gebrauchtes, neues Material zu kalkulieren.
Die für die Erbringung der Leistung erforderlichen Hilfsmittel dürfen gebraucht sein.

0.0.11Termine

=> Siehe hierzu Bauzeitenplan / Rahmenterminplan des AG
bzw. Formblätter Vergabe!

0.0.12 Termin- u. Kapazitätenplan AN

Der Auftragnehmer (AN) ist verpflichtet auf Verlangen des AG umgehend nach Auftragsvergabe einen detaillierten Termin- u.
Kapazitäten-Plan für seine Leistungen unter Berücksichtigung der Terminvorgaben des AG vorzulegen.
Die Kosten für die Erstellung sind in die Einheitspreise einzukalkulieren

Anmerkung/Hinweis:
Der Terminplan des AN ist auf Anweisung der Bauleitung bei späteren wesentlichen Terminverschiebungen/Änderungen im Bauablauf auf Anweisung der Objektüberwachung
des AG bei Erfordernis fortzuschreiben!

0.0.13 Baustellenbesprechungen

Der AN hat zu den Baustellenbesprechungen, die von der Bauleitung des Bauherrn anberaumt werden, einen geeigneten bevollmächtigten Vertreter zu entsenden.
Die Besprechungen finden i.d.R. wöchentlich vor Ort statt. Besprechungsergebnisse gelten sofort, d.h. auch ohne dass bereits ein Protokoll der Baustellenbesprechung vorliegt.
Je nach Leistungsstand kann die Teilnahme des AN an den Baubesprechungen ausgesetzt werden, jedoch nur nach vorhergehender Ankündigung bei der Bauleitung des
AG mit 6 Werktagen Vorlauf. Ordnet die Bauleitung des AG die Teilnahme wieder an, so besteht erneut Teilnahmepflicht bis auf weiteres.

0.0.14 Bautagesberichte

Der AN hat täglich Bautagesberichte zu führen und spätestens wöchentlich der Fachbauleitung unaufgefordert auszuhändigen. Sie müssen alle Angaben enthalten, die für die Ausführung und Abrechnung des Auftrags von Bedeutung sein können.

0.0.15 Arbeitszeiten
Die Arbeiten sind auszuführen in nachfolgenden Zeiten:
- Montag bis Freitag von 7:00 Uhr bis 18:00 Uhr und
- Samstag von 7:00 bis 16:00 Uhr

Bei lärmverursachenden Arbeiten:
- Montag bis Samstag von 8.00 bis 16.00 Uhr.

0.0.16 Sicherheit u. Ordnung / Brandschutz während der Bauzeit

Der Auftragnehmer hat ohne besondere Vergütung für die
Dauer der Bauausführung alle Schutzmaßnahmen zu treffen,
die zur Sicherung von baulichen Anlagen u. Einrichtungen
aller Art,  sowie zur Sicherung dritter Personen auf der
Baustelle und ihrer Umgebung erforderlich sind, soweit nichts
anderes vereinbart ist. Die Schutzvorrichtung ist so lange
vorzuhalten, bis jede Gefährdung von Personen oder Sachen ausgeschlossen ist.
So ist auch der Brandschutz während der Bauphase seitens des AN allzeit sicherzustellen, erforderlichen falls durch temporäre Schottungen, sofern nicht nachfolgend in gesonderter Position ausgeschrieben.

0.0.17 Abnahmefähiges, mangelfreies Werk

Der Auftragnehmer hat die ihm übertragenen Leistungen vollständig, fachgerecht, mangelfrei und entsprechend den anerkannten Regeln der Technik auszuführen.

Die fix und fertige Erstellung umfasst alle Lieferungen, Leistungen und Nebenleistungen sowie Maßnahmen und
Kosten, die erforderlich sind, das Bauvorhaben mit sämtlichen
dem Auftragnehmer übertragenen Leistungen vollständig,
termingerecht und funktionstüchtig so zu erstellen,
dass es zu den vorgesehenen Zwecken des Auftraggebers uneingeschränkt genutzt werden kann.

Dabei sind sämtliche Auflagen, Anordnungen und Bedingungen der zuständigen Behörden bis zur Abnahme des Bauvorhabens zu berücksichtigen und zu erfüllen.

0.0.18 Unvorhergesehene Maßnahmen

Unvorhergesehene notwendige Leistungen sind schriftlich
und vor der Ausführung mit dem Auftraggeber zu vereinbaren.
Sind nach Meinung des AN Leistungen notwendig, welche nicht im LV enthalten sind, so sind diese in einem Anhang zum Angebot zu erläutern und mit Preisen zu versehen.

0.0.19 Schweiss- u. Schneidbrennarbeiten

Funkenerzeugende Arbeiten wie Schweißen u.
Trennschneiden sind grundsätzlich im Baustellenbereich
zu vermeiden.
Sofern unverzichtbar sind diese genehmigungspflichtig.
Erf .  Erlaubnisscheine sind bei der Objektüberwachung
>/= 3 Werktage im Voraus zu beantragen.
Die im Erlaubnisschein aufgeführten Sicherheitsforderungen sind zwingend zu beachten.

0.0.20 Vermessungsarbeiten

Erf . Einmessungs-/Vermesser-Arbeiten, im Erdreich Außenbereich z.B. von neuen Versorgungs-Leitungen, Bäumen, o.ä., sind vom AN über die örtliche Bauleitung des AG mit dem (JGU-Rahmenvertrags-) Vermessungsbüro Schirmer abzustimmen.

0.0.21Ausführung
(Prüfzeugnisse/Ausführungsunterlagen/ Örtl. Aufmass/ Werk-u. Montageplanung)

Alle erforderlichen Materialgütenachweise u. Prüfzeugnisse sind vor Ausführung u. ohne besondere Aufforderung durch den AG vom AN vorzuhalten bzw. vorzulegen.

Die für die Bauausführung maßgeblichen Ausführungsunter- lagen (Ausführungszeichnungen, Berechnungen, Behörden- bescheide usw.) werden dem AN nach Auftragserteilung, rechtzeitig vor Ausführung der jeweiligen Leistungen,
- gegen Empfangsbestätigung per Mail - ausgehändigt.

Die Ausführungsunterlagen werden ausschließlich digital
im pdf-Format übermittelt. Druckkosten sind in die EPs mit einzurechnen. Abweichungen gegenüber diesen Unterlagen bedürfen der schriftlichen Beantragung durch den Auftragnehmer und der Zustimmung durch den Auftraggeber.

Vor dem Herstellen der Bauteile sind die Maße hinsichtlich der Gegebenheiten vor Ort vom AN zu prüfen.

Der AN hat dem AG vor Beginn der jeweiligen Arbeiten alle Werk - und Montage- (W+M-) Planungen zu unterbreiten,
die für den ungehinderten und reibungslosen Einbau und ordnungsgemäßen Betrieb der baulichen und technischen Anlagen notwendig sind und sich diese vom AG genehmigen
zu lassen.

Der AN hat auf der Grundlage der abgestimmten Ausführungsplanung die für die Ausführung erforderlichen
Werk - und Montage-Pläne für den gesamten, im vorliegenden Leistungsverzeichnis beschriebenen Leistungsumfang zu erbringen und mit dem AG abzustimmen.
Der AG kann, soweit es für die Beurteilung der Planung notwendig erscheint, darüber hinaus weitere Unterlagen verlangen.

Alle wichtigen Detailpunkte sind durch den AN im Rahmen der Werk - u. Montageplanung darzustellen.
Der AN ist verantwortlich für die Richtigkeit der Dimensionierung der Anlagen u. Bauteile. Bei Fehlleistungen ist der Funktionsnachweis für Geräte und Systeme zu erbringen.

Die gesamte technische Bearbeitung und die Abstimmung mit den Architekten des AG ist in die Einheitspreise einzukalkulieren, sofern nicht nachfolgend separat ausgeschrieben.

Die W +M-Planung ist nach Auftragserteilung zügig anzufertigen und der JGU-Projektleitung alsbald zur Freigabe vorzulegen.

0.0.22 Standards Baumaßnahmen JGU

Im Rahmen der Baumaßnahmen sind die von der JGU aufgestellten Standards vom  AN zwingend zu beachten.

Diese betreffen neben einem Allgemeinen Teil in:

- Anlage 1: Leitlinien zur Übergabe von Bauwerken
- Anlage 1a + 2: Dokumentationspflichten des AN
- Anlage 3: - entfallen -
- Anlage 4: Techn. Standards zu den Kostengruppen KG 400
- Anlage 5: Außenanlagen-Standards zur KG 500
- Anlage 6: Techn. Anschluss-Bedingungen (TAB) betreffend
Fern-/Nah-Wärme- u. Nahkälte-Netz auf dem JGU- Campus
- Anlage 7: MSR-Automation
- Anlage 8: Netzwerkausbau-Leitfaden
- Anlage 9: Barrierefreiheit-Standards auf dem JGU-Campus
- Anlage 10: Beschilderungen
- Anlage 11: CAD-Standards JGU
- Anlage 12: Medientechnik
- Anlage 13: JGU-Zutrittskontroll-System

=> Siehe je nach Erfordernis unter folgendem Downloadlink:
https://www.verwaltung.uni-mainz.de/
blm/klm/vergaben/download-center/

0.0.23  Abnahme und Dokumentation

Es wird eine förmliche Abnahme laut VOB/B §12 vereinbart.

Abnahmeunterlagen gemäß den Dokumentationsstandards der
JGU für alle bauaufsichtlich relevanten Bauteile, sowie alle verbauten Bauteile. Der genaue Umfang, Vorlageerfordernis und die Anzahl der Exemplare sind in Standards der JGU beschrieben.

0.0.24 Technische Spezifikationen

Soweit in der Leistungsbeschreibung auf Technische Spezifikationen, z. B. nationale Normen, mit denen europäische Normen umgesetzt werden, europäisch technische
Bewertungen,  gemeinsame technische Spezifikationen,  Internationale Normen, Bezug genommen wird, werden auch ohne den ausdrücklichen Zusatz: "oder gleichwertig"
immer gleichwertige Technische Spezifikationen in Bezug genommen.

0.0.25 Beteiligte Fachplaner

Objektplanung/Architektur
JGU, Referat Bauprojektmanagement (PBM 2)
mz³ architekten ingenieure

Schadstoffgutachten
Immobilien-Schadstoff-Management GmbH

Brandschutzgutachten
Brandschutz weidinger / Sachverständigenbüro für Brandschutz

Tragwerksplanung/Statische Berechnung
ZIGMO Engineering GmbH, Mainz

TGA-Planung / ELT+HLS
kbp köhler beraten + planen GmbH

SiGeKo
BauSecur AG

Vermessung
Vermessungsbüro Müller

Freiflächenplanung
SHK+ Landschaftsarchitekten PartG mbB

0.1  Angaben zur Baustelle

0.1.1 Lage der Baustelle, Umgebungsbedingungen, Zufahrtsmöglichkeiten und Beschaffenheit der Zufahrt sowie etwaige Einschränkungen bei ihrer Benutzung.

Das neue Seminar-Gebäude 1271 (Alte Bezeichnung: 1271_Biochemie) befindet sich im westlichen Bereich des Hauptcampus der JGU und ist über gut ausgebaute und belastbare Straßen erreichbar.

Umgebaut wird der gesammte Innenbereich des Gebäudes und die Gebäudehülle.
Siehe auch: A l l g e m e i n e  B a u-  u.  N u t z u n g s b e s c h r e i b u n g.

Eigentümer des Grundstücks einschl. des Gebäudes ist das Land Rheinland-Pfalz, vertreten durch den Landesbetrieb Liegenschafts- und Baubetreuung (LBB).

Auf den Zufahrtsstraßen ist im üblichen Maße auf den Campusverkehr mit Autos, Fahrrädern und Fußgängern Rücksicht zu nehmen. Auf dem Gelände der JGU gilt die
StVO .
Die Geschwindigkeitsbegrenzung beträgt auf dem gesamten Campus 30 km/h.

Für die Baustellenzufahrt soll folgende Pforte genutzt werden:
- Hauptpforte: Ackermannweg 11, 55128 Mainz.

Die Baustellen-Anfahrt erfolgt über den Jakob-Welder-Weg.
Die Baustellen -/ Anliefer Adresse lautet:
Jakob-Welder-Weg 30
=> siehe hierzu auch Lageplan Baustelleneinrichtung (BE)!

Campus- Zufahrt / Parkraumbewirtschaftung JGU
Die Hinweise zur Parkraumbewirtschaftung der JGU sind zu beachten (https://www.verwaltung.zentrale-dienste.uni-mainz.de/informationen-zur-parkraumbewirtschaftung/).
Eine Zufahrtsgenehmigung während der Bauzeit ist notwendig.  Diese ist schriftlich zu beantragen. Die Kosten von 60 EUR/Halbjahr bzw. 120 EUR/Jahr sind durch den AN zu
tragen und in die Einheitspreise einzukalkulieren.

0.1.2 Besondere Belastungen aus Immissionen sowie besondere klimatische oder betriebliche Bedingungen.

- entfällt -

0.1.3 Art und Lage der baulichen Anlagen, z. B. auch Anzahl und Höhe der Geschosse.

Die Umbau- u. Sanierungsbereiche im Gebäude 1271 erstrecken sich vom Untergschoss, bis zum Dachgeschoss.

Vorh. lichte Rohbauhöhen / Art d. Nutzung wie folgt:
- Siehe Planununterlagen -

Die Oberkanten der Fertigfußböden (FFB) liegen bei:
- Siehe Planununterlagen -

Der obere Abschluss der Gebäudehülle bildet ein Flachdach mit Gefälle zur mitte des Dachs.

Die äußeren Abmessungen des Gebäudes belaufen sich auf:
BxL = ca. 17,575 x 38,835 m.

0.1.4 Verkehrsverhältnisse auf der Baustelle,
insbesondere Verkehrsbeschränkungen.

Der nördliche Zugang zum Baufeld über den Jakob-Welder-Weg ist uneingeschränkt freizuhalten und darf weder durch Fahrzeuge noch durch Baustelleneinrichtung verstellt werden.

0.1.5 Für den Verkehr freizuhaltende Flächen.

Die Flucht- u. Rettungswege im Gebäude sowie die Flächen für die Feuerwehr auf dem kompletten Uni-Campus sind auch während den Baustellen- u. Montage-Arbeiten
jederzeit uneingeschränkt freizuhalten.
Ebenso alle Zugänge zu feuerwehrtechnischen (Lösch-) Einrichtungen, wie Hydranten o.ä.

0.1.6 Art, Lage, Maße und Nutzbarkeit von Transportein- richtungen u. Transportwegen, z. B. Montageöffnungen.

Material-Tansport u . Transport -Wege
Die Material- Ein- u. Ausbringung erfolgt über den nördlichen Zugang zum Gebäude, d.h. vom Jakob-Welder-Weg.
Die vorhandenen lichten Tür-Durchgangsbreiten u. -Höhen sind dabei zu beachten.

An der Nördlichen Fassade wird ein Material- und Personenaufzug durch den AG zur verfügung gestellt, mit dem Materialien in die Einzelnen Geschosse transportiert werden können.

Sämtliche Transportwege sind mit den Einheitspreisen abgegolten.

0.1.7 Lage, Art, Anschlusswert und Bedingungen für das Überlassen von Anschlüssen für Wasser, Energie und Abwasser.

Der AG stellt allen Unternehmern  die Medien Strom und Wasser für die Dauer der Baumaßnahme kostenfrei zur Verfügung.
Dies ist bei der Kalkulation zu berücksichtigen.

Bauwasser wird bauseits über eine Zapfstelle, im Außenbereich der Baustellen-Einrichtungs-Fläche (BE) zur Verfügung gestellt.

Baustrom wird bauseits, im Außenbereich der Baustellen-Einrichtungs-Fläche (BE) und im Gebäude im Arbeits-/Baustellen-Bereich mittels Baustromverteiler zur Verfügung gestellt.

Das Heranführen der Medien zu den jeweiligen Arbeitsbereichen ist Sache der AN.
Dies ist bei der Kalkulation zu berücksichtigen und in die Einheitspreise einzukalkulieren.
=> Siehe hierzu auch Lageplan Baustelleneinrichtung (BE)!

0.1.8 Lage und Ausmaß der dem Auftragnehmer für die Ausführung seiner Leistungen zur Benutzung oder Mitbenutzung überlassenen Flächen, Räume.

Baustelleneinrichtung (BE)
Nördlich vom Baufeld, auf der gegenüberliegenden Straßenseite, wird auf dem dortigen Parkplatz eine Fläche zur allgemeinen Baustelleneinrichtung vorbereitet.
 => Siehe hierzu Lageplan Baustelleneinrichtung (BE)

Jedem AN wird im Bereich der Baustelleneinrichtung eine Fläche zur Aufstellung von Material-/Lager-, Aufenthalts- und Abfall-Containern zugewiesen.
Hierzu findet grundsätzlich eine erste Einweisung statt.

Der AN bleibt für die Sicherung seiner Leistung, seiner Geräte und Baustoffe alleine verantwortlich.
Der Bauherr trifft keine weitergehenden Sicherungs- maßnahmen, eine Baubewachung ist nicht vorgesehen.
Der Baustellenbereich muss ständig eingezäunt bleiben und außerhalb der Arbeitszeiten abgeschlossen werden.

Im Bestandsgebäude dürfen keine Räume zum Aufenthalt u. zur Material-Lagerung genutzt werden.

Ein Sanitär-Container wird vom AG zur Verfügung gestellt.

0.1.9 Bodenverhältnisse, Baugrund und seine Tragfähigkeit. Ergebnisse von Bodenuntersuchungen.

- siehe Bodengutachten -

0.1.10 Hydrologische Werte von Grundwasser und Gewässern. Art, Lage, Abfluss, Abflussvermögen und Hochwasserverhältnisse von Vorflutern. Ergebnisse v. Wasseranalysen.

- entfällt -

0.1.11
Besondere umweltrechtliche Vorschriften.

Für den Schutz gegen Baulärm gelten die Anforderungen des BImSchG, die allgemeinen Verwaltungsvorschriften gegen Baulärm und Geräuschimmissionen.
Arbeiten mit sehr großen Lärmentwicklungen und/oder erschütterungsintensive Arbeiten sind im Vorfeld mit
>/= 3Tagen Vorlauf beim Auftraggeber anzukündigen u. abzustimmen.
Auf besondere Anordnung des Bauherrn kann vereinbart werden, solche Arbeiten in den Abend-/Nachtstunden und am Wochenende auszuführen.
Auf die Vergütungsregelung für diese Mehraufwendungen wird im Leistungsverzeichnis verwiesen.

Der Auftragnehmer ist verpflichtet die Lärmimmission der Baugeräte und Baumaschinen durch entsprechende Schallschutzmaßnahmen auf ein Mindestmaß zu beschränken.
Elektrisch betriebenen Geräten ist immer der Vorzug zu geben.
Erforderliche Staubschutz-Maßnahmen sind im Vorfeld mit der örtl. Bauleitung des AG abzustimmen.

0.1.12 Besondere Vorgaben für die Entsorgung, z. B. bes. Beschränkungen für die Beseitigung von Abwasser u. Abfall.

Abwasser
Beim Umgang mit wassergefährdenden Stoffen, z.B. aus technischen Anlagen, sind die einschlägigen Rechtsvorschriften einzuhalten und der Umgang ist dem Koordinator zu
melden.
Die Einleitung von flüssigen Stoffen in das Erdreich ist verboten.
Abwässer aus Reinigungsvorgängen sind aufzufangen und vom Auftragnehmer zu entsorgen. Bei Zuwiderhandlung behält sich der Auftraggeber Schadensersatz (z. B. einen Bodenaustausch) zu Lasten des Verursachers vor.

Entsorgung von Abfällen
Die Beseitigung von Bauschutt, Abfall, Verpackungs- und Abdeckmaterial nach VOB/ C hat von jedem Auftragnehmer arbeitstäglich zu erfolgen.
Vom AN sind ausschließlich verschließbare Container zu verwenden. Alle Container müssen täglich vor dem Verlassen der Baustelle verschlossen werden. Für anfallendes Material stehen dem AN keinerlei Container seitens des AG zur
Verfügung.

0.1.13 Schutzgebiete oder Schutzzeiten im Bereich der Baustelle, z. B. wegen Forderungen des Gewässer-, Boden-, Natur-, Landschafts- oder Immissionsschutzes; vorliegende Fachgutachten oder dergleichen.

- entfällt -

0.1.14 Art und Umfang des Schutzes von Bäumen, Pflanzenbeständen, Vegetationsflächen, Verkehrsflächen, Bauteilen, Bauwerken, Grenzsteinen und dergleichen im Bereich der Baustelle.

Vor Beginn der Arbeiten hat der Auftragnehmer die an seinen Arbeitsbereich angrenzenden, nicht von der Maßnahme betroffenen Bestandsflächen und Bauteile auf erkennbare Vorschäden zu überprüfen und diese fotografisch zu dokumentieren. Festgestellte Vorschäden sind der örtlichen Bauleitung vor Aufnahme der Arbeiten schriftlich anzuzeigen. Unterbleibt eine entsprechende Anzeige, gelten die angrenzenden Bereiche hinsichtlich offensichtlicher Mängel als mängelfrei übernommen.

Bäume im Bereich der Baustelleneinrichtung werden vom AN Baustelleneinrichtung mit einem Baumschutz aus Holz versehen, es gilt die DIN18920 und die Richtlinien zum Schutz von Bäumen und Vegetationsbeständen bei Baumaßnahmen (R SBB).
Der Erhalt schützenswerter Bäume ist während der Baustellen- einrichtung und dem Baustellenbetrieb unbedingt zu beachten.
Für Beschädigungen haftet der Verursacher.

0.1.15 Art und Umfang der Regelung und Sicherung des öffentlichen Verkehrs.

Sofern Anlieferungen einer Sicherung des öffentlichen Verkehrs bedürfen. Ist dies Sache des AN in Abstimmung mit der Stadt Mainz und bei der Preiskalkulation zu berücksichtigen.
(Temporäre) Beeinträchtigungen des Campus-Verkehr sind seitens des AN mit der örtl. Bauleitung des AG sowie mit der Verkehrs- und Gebäudeaufsicht (ILM 2) / Herrn
Sebastian Wrobel abzustimmen.

0.1.16 Im Bereich der Baustelle vorhandene Anlagen, insbesondere Abwasser- und Versorgungsleitungen.

Der Vermessungsplan des Campus  ist zu beachten
=> Siehe digitale Anlagen zum LV!

Allgemeines zu vorh. Medienleitungen
Der AN hat auf Grundlage der zur Verfügung gestellten Pläne und des JGU-Vermessungs-Lageplan örtl. vorhandene Medien vorab zu erkunden u. diese je nach Erfordernis vorab seiner
Leistungs-Ausführung zu schützen.
Die zur Verfügung gestellten Bestandsunterlagen entbinden den AN nicht von seiner Prüf- und Erkundungspflicht.
(Leitungs-) Beschädigungen jeglicher Art bei Ausführung der Bauarbeiten gehen zu Lasten des AN.

Vorh. Brandmeldeanlage
Im Gebäude 1271_SEM ist eine bestehende BMA vorhanden.
Diese versorgt während der Bauphase das Zwillingsgebäude 1272-Genetik sowie das Zwischentreppenhaus welches die Gebäude 1271 und 1272 verbindet.
Die vorhandene BMA ist abgängig und wird im Zuge der Sanierung des Gebäudes 1271_SEM durch eine neue Anlage ersetzt.
Die vorhandene BMA ist bis zum Umschluss und der Inbetriebnahme der neuen BMA zu erhalten und während der Bauphase zu schützen.
Im Gebäude 1271_SEM sind während der Bauphase keine Brandmelder auf die vorhandene BMA aufgeschaltet.

Analog hierzu ist im Gebäude 1271_SEM eine RWA-Steuerung für das Zwischentreppenhaus vorhanden.
Auch diese wird im Zuge der Sanierungsmaßnahmen durch eine neue Anlage ersetzt.
Die vorhandene RWA- Steuerung / Versorgung ist bis zum Umschluss und der Inbetriebnahme der neuen RWA- Steuerung / Versorgung zu erhalten und während der Bauphase zu schützen.

An-  u. Umschlußarbeiten
An- u. Umschlußarbeiten an bestehenden Versorgungs- Systemen sind in jedem Fall frühzeitig mit der örtlichen Bauleitung, dem zuständigen Fachbauleiter und der
Technischen Abteilung des AG abzustimmen.
Notwendige Umschluss-Zeiten sind auf ein Minimum zu reduzieren, notfalls mittels Interims-/Beipaß-Installationen.

0.1.17 Bekannte oder vermutete Hindernisse im Bereich der Baustelle, z. B. Leitungen, Kabel, Dräne, Kanäle, Bauwerksreste und, soweit bekannt, deren Eigentümer.

siehe Vermessungsplan

0.1.18 Bestätigung, dass die im jeweiligen Bundesland geltenden Anforderungen zu Erkundungs- u. ggfs. Räumungs- Maßnahmen hinsichtlich Kampfmitteln erfüllt wurden.

Die Kampfmittelsondierung wurde bauseits, vor Beginn der Arbeiten ausgeführt. (siehe Unterlagen Anhang)

0.1.19 Gegebenenfalls gemäß der Baustellenverordnung getroffene Maßnahmen.

Entsprechend der "Verordnung über Sicherheit und Gesundheitsschutz auf Baustellen" (Baustellenverordnung / BaustellV) vom 10.06.1998 werden seitens des Auftraggebers für die Baumaßnahme die nachfolgenden Schritte unternommen:
- Vorankündigung der Baumaßnahme an das zuständige Gewerbeaufsichtsamt
- Ausarbeitung eines Sicherheits- und Gesundheitsplans
(SiGe-Plan)
- Bestellen eines Sicherheits- und Gesundheitskoordinators

Vom Auftragnehmer sind zur Erfüllung seiner Pflichten, bezogen auf die Umsetzung der o.g. Verordnung, im Zusammenhang mit den v.g. Leistungsschritten des Auftraggebers, die nachfolgenden Hinweise zu beachten und die geforderten Beiträge zu erbringen. Die sich hieraus ergebenden Aufwendungen des AN werden nicht gesondert vergütet.

Zur Vorankündigung der Baumaßnahme:
(1) Für Leistungen, die gem. Vertragsbedingungen im eigenen Betrieb ausgeführt werden:
- Benennung der Leistungen
- Anzahl des zum Einsatz kommenden Personals (Beschäftigte)

(2) Für Leistungen, die gem. Vertragsbedingungen von Nachunternehmern ausgeführt werden:
- Name und Anschrift der Nachunternehmer
- Benennung der Leistungen
- Anzahl des zum Einsatz kommenden Personals (Beschäftigte)
- Mitgliedsnummer der Berufsgenossenschaft des Nachunternehmers

(3) Name und Anschrift mit Telefonnummer des Fachbauleiters
- Name und Anschrift mit Telefonnummer des Sicherheitsverantwortlichen
- Name und Anschrift mit Telefonnummer des Ersthelfers

(4) Gefährdungs- und Belastungsanalyse der einzelnen Gewerke

Im Falle von Änderungen zu (1) bis (4) ist dem AG unverzüglich der aktuelle Stand schriftlich mitzuteilen, so dass eine Anpassung des SiGe-Plans zeitnah erfolgen kann.
Die Vorankündigung wird vom AG sichtbar auf der Baustelle
ausgehängt.

0.1.20 Besondere Anordnungen,  Vorschriften und Maßnahmen der Eigentümer oder der anderen Weisungsberechtigten von Leitungen, Kabeln, Dränen, Kanälen, Straßen, Wegen, Gewässern, Gleisen, Zäunen und dergleichen im Bereich der Baustelle.

- entfällt -

0.1.21 Art und Umfang von Schadstoffbelastungen, z. B. des Bodens, der Gewässer, der Luft, der Stoffe und Bauteile; vorliegende Fachgutachten und dergleichen.

Schad- u. Gefahrstoffbelastungen Bauteile:
=> siehe hierzu beiliegendes  Gefahrstoffkataster/Schadstoffgutachten ISM!
(mit Grundrissplänen, Fotodokumentation sowie ggfs.
Positionstexte)

Bauseits erfolgt vorab der Schad- u. Gefahrstoffausbau, so weit als möglich und entsprechend den jeweiligen Vorschriften durch einen fachkundigen Schadstoffsanierer.

Sollten nach der Schadstoffsanierung im Zuge der weiteren Roh- u. Umbauarbeiten noch schad- u. gefahrstoffhaltige Bauteile zu Tage treten, so ist das Rück- bzw. Ausbauprozedere mit der Schadstoff-Fachfirma und der örtlichen Bauleitung
abzustimmen.
Diese Erschwernisse sowie mögl. Baustellenunterbrechungen sind vom AN miteinzukalkulieren.

Der Entsorgungsnachweis für die Entsorgung von schadstoffbelasteten Abfällen wird vom AN Schadstoffsanierung erbracht.

0.1.22 Art und Zeit der vom Auftraggeber veranlassten Vorarbeiten.

=> Termine (z.B. Schadstoffsanierung + Baustelleneinrichtung) gem. Bauzeitenplan AG!

0.1.23 Arbeiten anderer Unternehmer auf der Baustelle.

Während der Vorabmaßnahme Schadstoffsanierung finden keine weiteren Arbeiten innerhalb des Umbaubereichs statt.
Die nachfolgenden Roh- u. Ausbaugewerke müssen mit zeitgleich arbeitenden Firmen auf der Baustelle rechnen.
Die Bauleitung wird die Arbeiten so koordinieren, dass alle AN ihre Arbeitsbereiche bearbeiten können.

Abstimmungs- u. Koordinationspflicht des AN

Gleichwohl sind die Auftragnehmer verpflichtet, ihre Arbeiten mit den anderen am Bau tätigen Unternehmern aktiv abzustimmen u. zu koordinieren, so dass ein möglichst fließender Baubetrieb gewährleistet ist u.  keine Unterbrechungen im Bauablauf eintreten.

0.2  Angaben zur Ausführung

=> Siehe hierzu auch Bau- u. Nutzungsbeschreibung bzw.
 spezifische ZTV Gewerk!

0.2.1 Vorgesehene Arbeitsabschnitte,  Arbeitsunterbrechungen und -beschränkungen nach Art, Ort und Zeit sowie Abhängigkeit von Leistungen anderer.

=> Siehe hierzu auch Rahmenterminplan des AG!

Die Arbeiten sind entsprechend des Bauzeitenplans auszuführen. Hierbei ist von bauablaufbedingten Arbeitsunterbrechungen auszugehen.

Die Leistungen zur Entkernung und Gefahrstoffsanierung werden in einer zusammenhängenden Sanierungsphase als Vorabmaßnahme ausgeführt. Erst nach Beendigung dieser Arbeiten wird das Gebäude für die nachfolgenden Roh- u.
Ausbau-Gewerke freigegeben.

Werden während der Arbeiten in den Gebäudeteilen weitere gefahrstoffhaltige Bauteile gefunden, ist die Bauleitung unverzüglich davon in Kenntnis zu setzen.
Die Fundstelle ist zu sichern.
Unsauber oder unsachgemäß durchgeführte Arbeiten werden beanstandet und können zur Stilllegung der Baustelle bis zur Behebung der Mängel führen.

0.2.2 Besondere Erschwernisse während der Ausführung,
z. B. Arbeiten in Räumen, in denen der Betrieb weiterläuft, Arbeiten im Bereich von Verkehrswegen, oder bei
außergewöhnlichen äußeren Einflüssen.

Ausführung der Bauarbeiten im laufendem JGU- Betrieb
Die im LV beschriebenen Leistungen finden bei laufendem Universitätsbetrieb statt. D.h. die angrenzenden Gebäudeteile
außerhalb des Baufeldes im Gebäude 1271 sind weiterhin in Nutzung.
Der AN hat alle erf. Maßnahmen zu ergreifen, um Störungen des Universitätsbetriebes so gering wie möglich zu halten.

Siehe auch
- Pkt. 0.1.11 (Lärm- u. Erschütterungsvermeidung)
Die Bauleistungen sind unter Berücksichtigung des laufenden Universitätsbetriebs auszuführen. Erforderliche Einschränkungen werden durch die Bauleitung rechtzeitig angekündigt und mit dem Auftragnehmer abgestimmt.

0.2.3 Vorgaben, die sich aus dem SiGe-Plan gemäß Baustellen- Ordnung ergeben

Siehe hierzu Pkt. 0.1.19

0.2.4 Art und Umfang von Leistungen zur Unfallverhütung und zum Gesundheitsschutz für Mitarbeiter anderer
Unternehmen, z.B. trittsichere Abdeckungen

Maßnahmen an Steigeschächten u. Deckendurchbrüchen

Die Herstellung erf. Sicherungsmaßnahmen an Steigeschächten wird im Gewerk Schadstoff beseitig/Rückbau bzw. Abbruch/Rohbau gemäß den entsprechenden
Positionen einmalig abgerechnet.
Zur Verhütung von Unfällen übergibt der AN "Abbruch/Rückbau" vorh. Steigeschächte vor Beginn der Installationsarbeiten mit den zugelassenen Sicherungsmaßnahmen an die beauftragten TGA-Firmen.
Nach der Übergabe der Schächte an die haustechnischen Folgegewerke sind diese dafür verantwortlich, dass die Schächte weiterhin gegen Absturz geschützt werden.
D.h. dass erf. Änderungen an den Schutzmaßnahmen (wie z.B. Abdichtung gegen Wasser, Absturzsicherungen, Abdeckungen, o.ä.) aufgrund neuer Querschnitte/Leitungsinstallationen ggfs. durch die haustechnischen Gewerke anzupassen und abzurechnen sind.

Diese Vorgehensweise gilt analog für Deckendurchbrüche
(d.h. Abrechnungspositionen für einmalige Abrechnung/Erstellung im Gewerk AN "Abbruch/Rückbau" bzw.
"Dachabdichtungsarbeiten"). Die Fußboden- bzw. Deckenaussparungen werden vor Übergabe abgedeckt, fixiert und erforderlichen Falls abgeklebt.

Das endgültige Schließen von Deckendurchbrüchen und Anarbeiten an Installationen/Einbauteilen hat unter Abstimmung der beteiligten Gewerke zu erfolgen und entsprechend den Brand- u. Rauchschutzanforderungen.

0.2.5 Besondere Anforderungen für Arbeiten in kontaminierten Bereichen, gegebenenfalls besondere Anordnungen für Schutz- und Sicherheitsmaßnahmen.

Schadstoff - Freimessung vorab der Sanierungs- Arbeiten
Die Sanierungsarbeiten dürfen erst nach Abnahme und Freigabe der Schadstoff-Sanierungsbereiche durch die Fachbauleitung Schadstoff-Sanierung sowie die örtl. Bauleitung des AG durchgeführt werden.

Detaillierter Ablauf laut ZTV Schadstoffsanierung

0.2.6 Besondere Anforderungen an die Baustelleneinrichtung und Entsorgungseinrichtungen, z. B. Behälter für die getrennte Erfassung.

Eine Baustelleneinrichtung ist nur auf den vom AG
aus- bzw. zugewiesenen Flächen zulässig. Bei der Durchführung der Bauarbeiten ist streng darauf zu achten, dass die
Zuwegung und die Zufahrten zu den angrenzenden Gebäuden von Materialien und Teilen der Baustelleneinrichtung freizuhalten sind. Der Auftragnehmer ist verantwortlich für den
ggf. erforderlichen Schutz von Verkehrsflächen, Bäumen und angrenzenden Bauwerken.
Durch die Baustelleneinrichtung und Materiallagerung beschädigte Freiflächen sind nach Abschluss der Leistung wieder herzurichten und in den ursprünglichen Zustand zu
versetzen. Der Transport ist eigenverantwortlich durch den AN zu organisieren. Hieraus resultierende Aufwendungen sind bei der Preisfindung zu berücksichtigen.

0.2.7 Besondere Anforderungen an das Auf- und Abbauen sowie Vorhalten von Gerüsten.

Sicherheit von Gerüsten
Die vom AN eingesetzten Gerüste haben den technischen Vorschriften, der DIN 4420 (Arbeits- u. Schutzgerüste), der TRBS 2121-1 (Techn. Regel für Betriebssicherheit Teil 1 -
Gefährdung von Beschäftigten durch Absturz bei der Verwendung von Gerüsten) und den Arbeitsschutzbestimmungen (z. B. Seitenschutz, Ausbildung d. Beläge in Abhängigkeit von der Absturz höhe, Schutzwand im Dachfanggerüst, Eckausbildungen etc.) zu entsprechen.
An den Gerüsten ist die Freigabe durch den sachkundigen Errichter mittels der Gerüsttafel bekannt zu geben.

Die Raum- bzw. Bauteilhöhen sind im LV benannt bzw. in den beigefügten Planunterlagen ersichtlich.

Auf-, Abbauen, Vorhalten von Gerüsten
Mit den Einheitspreisen abgegolten sind, das Liefern, Aufstellen, Vorhalten, Unterhalten und Abbauen inkl. Abfahren der Gerüste, über den gesamten benötigten Zeitraum.

Vorgenannte, teilweise von der VOB abweichende, Regelung erfolgt, um alle Eventualitäten eines vom Bieter frei gewählten Montageablaufes zu berücksichtigen.
Dem AN ist es freigestellt die Art von Gerüst zu wählen,  die er für seine Arbeit für geeignet hält, sofern alle jeweiligen Normen, Gesetze und Sicherheits-Vorschriften eingehalten werden.

0.2.8 Mitbenutzung fremder Gerüste, Hebezeuge, Aufzüge, Aufenthalts- und Lagerräume, Einrichtungen und dergleichen durch den Auftragnehmer.

Gerüste, Hebewerkzeuge, Bau-Aufzüge

Transportmittel/Hebewerkzeuge sowie Gerüste werden
bauseits nicht zur Verfügung gestellt.
Alle erforderlichen Arbeits- und Schutzgerüste sowie Hebewerkzeuge im Innen- und Außenbereich von Gebäuden,  welche für die Herstellung der Leistungen des AN benötigt
werden, auch solche über 2,00 m Höhe, sind vom AN selbst zu organisieren u. mit den Einheitspreisen abgegolten,
sofern nachfolgend nicht explizit ausgeschrieben.

Dem AN ist die Art der Hilfsmittel/Hebewerkzeuge, egal ob stationär oder mobil, freigestellt, sofern alle jeweiligen Normen, Gesetze und Sicherheits-Vorschriften eingehalten werden,

Die Baustelleneinrichtung ist ausreichend frühzeitig mit der
örtl. Bauleitung des AG abzustimmen.

Haftungsrisiko bei Gebrauchsüberlassung
Bei Ingebrauchnahme / Nutzung von Gegenständen, Geräten, Hilfsmitteln u. a. Dingen, die dem AN vom AG kostenfrei zur Verfügung gestellt werden, geht das Haftungsrisiko in vollen Umfang auf den AN über.
Der AN hat das Recht und die Pflicht vor Ingebrauchnahme den ordnungsmäßigen Zustand der zur Verfügung gestellten Dinge zu überprüfen und der Bauleitung des AG eventuelle Mängel zu melden.
Die Ingebrauchnahme bei Mängeln bleibt - bis zur Freigabe durch die Bauleitung des AG nach erfolgter Mängelbeseitigung -
untersagt.

Achtung/Hinweis:
Insbesondere wird in dem Zusammenhang auf einen sehr sorgfältigen Umgang mit dem Medium "Bauwasser" und weiter erforderlichen Anschlüssen hingewiesen.
Leckagen müssen unbedingt vermieden werden.
Auftretende Schäden gehen voll zu Lasten des Verursachers.

0.2.9 Wie lange, für welche Arbeiten und gegebenenfalls für welche Beanspruchung der Auftragnehmer Gerüste,
Hebezeuge, Aufzüge, Aufenthalts- und Lagerräume,
Einrichtungen und dergleichen für andere Unternehmer vorzuhalten hat.

- entfällt - (bzw. siehe auch LV-Positionen)

0.2.10 Verwendung oder Mitverwendung von wiederaufbereiteten (Recycling-)Stoffen.

- entfällt -

0.2.11 Anforderungen an wiederaufbereitete (Recycling-)Stoffe und an nicht genormte Stoffe und Bauteile.

- entfällt -

0.2.12 Besondere Anforderungen an Art, Güte und Umweltverträglichkeit der Stoffe und Bauteile, auch z. B. an die schnelle biologische Abbaubarkeit von Hilfsstoffen.

- entfällt -

0.2.13 Art und Umfang der vom Auftraggeber verlangten Eignungs-  und Gütenachweise.

Siehe hierzu insbes. auch Pkte.:
- 0.0.7 Bieter-Referenzen
- 0.0.8 Personal-Qualifikation
- 0.0.9 Qualitätssicherung Bauprodukte
- 0.0.10 Einsatz von neuem Material
- 0.0.21 Ausführung u. Prüfzeugnisse

0.2.14 Unter welchen Bedingungen auf der Baustelle gewonnene Stoffe verwendet werden dürfen oder müssen oder einer anderen Verwertung zuzuführen sind.

- entfällt -

0.2.15 Art, Zusammensetzung und Menge der aus dem Bereich des Auftraggebers zu entsorgenden Böden, Stoffe und Bauteile; Art der Verwertung oder bei Abfall die Entsorgungsanlage; Anforderungen an die Nachweise über Transporte, Entsorgung und die vom Auftraggeber zu tragenden Entsorgungskosten.

Sämtliche Demontage- und Ausbaupositionen beinhalten die ordnungsgemäße Separierung und Entsorgung aller anfallenden Abfälle.

Dies umfasst ebenfalls die Bereitstellung notwendiger Container, Paletten, Verpackung (ggf. mit Abdeckung und Auskleidung), das Beladen (Container, Fahrzeuge etc.) sowie den Abtransport zur nächstgelegenen,  für die Annahme zugelassenen Entsorgungsstelle und die Begleichung der Deponierungs-  und Entsorgungskosten aller Abfallfraktionen inkl.
Entsorgungsnachweis.

Sämtliche Kosten für erforderliche, abfallrechtliche Nachweisverfahren sind in den Positionen mit einzukalkulieren,
sofern nicht nachfolgend separat ausgeschrieben

Der Abtransport der Abfälle hat so zu erfolgen, dass für den Bauherrn kein Tatbestand der Lagerung entsteht.

Der Auftragnehmer hat vor der Abfuhr von  Abfällen aus der Baustelle erf. rechtswirksame Entsorgungsnachweise gemäß Nachweisverordnung bei der Bauleitung vorzulegen.

Für Abfälle, die keiner Nachweispflicht unterliegen, sind Übernahmescheine bzw. adäquate Dokumente
(mit Hinweis auf Abfallart, Baustelle, Ort, Uhrzeit etc.) zu führen.

Der Auftragnehmer übernimmt die Aufgabe der Abfallentsorgung für den Bauherrn.

Die Entsorgung gefährlicher Abfälle (inkl. elektronischem Nachweisverfahren) obliegt dem AN "Schadstoffsanierung"

Zahlungsanweisungen seitens des Bauherrn werden nur nach vollständigem Eingang aller erf. Dokumente (Nachweise, Begleitscheine, Übernahmescheine, Lieferscheine etc.)
und vorbehaltlich einer Verbleib-Kontrolle erteilt.

Der Bauherr behält sich vor, gemäß der aktuellen Rechtsprechung weitergehende Abfallverbleib-Kontrollen durchzuführen.

Stahl und weitere Metalle (Wertstoffe) gehen in den Besitz des Auftragnehmers über. Die Entsorgung wird nicht gesondert
vergütet.

0.2.16 Art, Anzahl, Menge oder Masse der Stoffe und Bauteile, die vom Auftraggeber beigestellt werden, sowie Art, genaue Bezeichnung des Ortes und Zeit ihrer Übergabe.
- entfällt -

0.2.17 In welchem Umfang der Auftraggeber Abladen, Lagern und Transport von Stoffen und Bauteilen übernimmt oder dafür dem Auftragnehmer Geräte oder Arbeitskräfte zur Verfügung stellt.

- entfällt -

0.2.18 Leistungen für andere Unternehmer.

- entfällt -

0.2.19 Mitwirken beim Einstellen von Anlageteilen und bei der Inbetriebnahme von Anlagen im Zusammenwirken mit anderen Beteiligten, z. B. mit dem Auftragnehmer für die Gebäudeautomation.

- entfällt - (bzw. siehe auch LV-Positionen)

0.2.20 Benutzung von Teilen der Leistung vor der Abnahme.

- entfällt -

0.2.21 Übertragung der Wartung während der Dauer der Verjährungsfrist für die Gewährleistungsansprüche für maschinelle und elektrotechnische sowie elektronische Anlagen oder Teile davon, bei denen die Wartung Einfluss auf die Sicherheit und die Funktionsfähigkeit hat (vergleiche § 13 Nr. 4 Abs. 2 VOB/B), durch einen besonderen Wartungsvertrag.

- entfällt -

0.2.22 Abrechnung nach bestimmten Zeichnungen oder Tabellen.

Siehe hierzu: VOB/B §14 (Prüfbare Abrechnung).
0.3  Einzelangaben bei Abweichungen von den ATV

=> Gemäß VOB.

0.4  Einzelangaben zu Nebenleistungen und Besonderen Leistungen

=> Gemäß VOB.

0.5  Abrechnungseinheiten
Im Leistungsverzeichnis sind die Abrechnungseinheiten für die Teilleistungen (Positionen) gemäß Abschnitt 0.5 der jeweiligen ATV gem. VOB angegeben. Der AG behält sich jedoch Abweichungen hiervon im objektspezifischen Fall vor.
Siehe ggfs. POS. Technische Vertragsbedingungen (ATV)

## U n t e r l a g e n v e r z e i c h n i s
U n t e r l a g e n v e r z e i c h n i s

- Gewerk Fassadenarbeiten

Die Pläne werden im PDF-Format übergeben und können nach der Auftragsvergabe beim AG auch im DWG-Format angefordert werden.
Unterlagen / Pläne werden NICHT im Papierformat übergeben.

Folgende Pläne und weitere Unterlagen liegen dem Leistungsverzeichnis als Kalkulationsgrundlage bei:

ARCHITEKTENPLÄNE:

0. Lagepläne/ Freiflächenplan
- 01_XXX.01_5_BE_00_p
- 01_XXX.02_5_BE_00_p

1. Grundrisse
- 03_UGX_5_Untergeschoss_00_p
- 03_E0X_5_Erdgeschoss_00_p
- 03_E1X_5_Obergeschoss_00_p
- 03_E2X_5_Dachgeschoss_00_p

2. Schnitte
- 04_SAA_5_SchnittAA_00_p
- 04_SBB_5_SchnittBB_00_p

3. Ansichten
- 05_ANO_5_Ansicht Nord_00_p
- 05_AOS_5_Ansicht Ost_00_p
- 05_ASU_5_Ansicht Süd_00_p
- 05_AWE_5_Ansicht West_00_p

4. Detailzeichnungen
- 08_101_5_Sockel_00_p
- 08_102_5_Fenster_00_p
- 08_103_5_Fenster S1_00_p
- 08_104_5_Fenster RWA_00_p
- 08_105_5_Begrünung_00_p
- 08_106_5_DG Einbringöffnung_00_p
- 08_107_5_Außentür TRH_00_p
- 08_108_5_Notüberlauf_00_p
- 08_109_5_Lüftung Ost_00_p
- 08_110_5_Lüftung West_00_p
- 08_111_5_Trennstellenkasten_00_p
- 08_112_5_Fenster WC_00_p
- 08_113_5_P-R Fassade_00_p
- 08_114_5_Fassade_00_p
- 08_201_5_Attika 1_00_p

5. Übersichten - Wandansichten
-

GUTACHTEN:

-

## TECHNISCHE VORBEMERKUNGEN FÜR FASSDENVERKLEIDUNGSBAUARBEITEN
TECHNISCHE VORBEMERKUNGEN FÜR FASSADENVERKLEIDUNGSBAUARBEITEN

1.  Normen, Richtlinien, Vorschriften, Verordnungen

Der Ausschreibung liegt die VOB, Teil C, neueste
Ausgabe, mit den dort aufgeführten Allgemeinen
Technischen Vertragsbedingungen für  Bauleistungen
(ATV)" zugrunde.

Im besonderen:
- DIN 18299 - Allgemeine Regelungen für Bauarbeiten
jeder Art (ATV)
- DIN 18202 - Toleranzen im Hochbau
- Die jeweils gültigen TRGS
- Sämtliche Unfallverhütungsvorschriften und die
Regeln der Bauberufsgenossenschaften
- Die jeweils gültigen Abfallentsorgungsbestimmungen

Den allgemein anerkannten Regeln der Baukunst nach aktuellem Stand der Technik.
Insbesondere sind - unter anderem - zu beachten:
DIN 4102 - Brandverhalten von Baustoffen und Bauteilen
DIN 4109 - Schallschutz im Hochbau
DIN 18334 - Zimmer- und Holzbauarbeiten
DIN 18451 - Gerüstbauarbeiten
DIN 52175 - Holzschutz; Begriff, Grundlagen
DIN 52183 - Prüfung von Holz; Bestimmung des Feuchtigkeitsgehaltes
DIN 52270 - Prüfung von Mineralwolle-Dämmstoffen (gilt hier für Definitionen)
DIN 68364 - Kennwerte von Holzarten; Festigkeit, Elastizität, Resistenz
DIN EN 300 - Platten aus langen, schlanken ausgerichteten Spänen (OSB)
DIN EN 338 - Bauholz für tragende Zwecke; Festigkeitsklassen
DIN EN 20 898 - Mechanische Eigenschaften von Verbindungselementen

Die Ausführung der vertraglichen Leistungen hat in Übereinstimmung mit den DIN-Normen, den Fachregeln der
Verbände, den Verordnungen der Baubehörden sowie den
Hinweisen des Werkstofflieferanten zu erfolgen.
Sie gelten vollinhaltlich als Ergänzung der
Leistungsbeschreibung.

Soweit in der Leistungsbeschreibung auf Technische Spezifikationen (z.B. nationale Normen, mit denen
europäische Normen umgesetzt werden, europäische technische Zulassungen, gemeinsame technische
Spezifikationen, internationale Normen) Bezug genommen wird, werden auch ohne den ausdrücklichen Zusatz: "oder
gleichwertig" immer gleichwertige Technische Spezifikationen in Bezug genommen.

2.  Ausführung

Die statische Berechnung einschließlich
Konstruktionszeichnungen wird bauseits erstellt, sofern im Leistungsverzeichnis nicht anders angegeben.

Vor Beginn der Arbeiten ist gemeinsam mit der Bauleitung eine genaue Leistungsaufnahme vorzunehmen
und der Arbeitsablauf festzulegen.
Der AN ist verpflichtet, bei der Ausführung die Koordinierung mit den anderen Gewerken zu
gewährleisten, bei denen Kontaktpunkte zu den Dachdeckungs-/abdichtungsarbeiten und Klempnerarbeiten
vorhanden sind.

Alle Befestigungsmaterialien für Lattungen, Holzbohlen
etc. sind aus Edelstahl auszuführen, sofern in der Einzelposition nicht anders angegeben.

Das Herstellen von Werkstattzeichnungen inkl.
Darstellung der Verbindungen ist Sache des Auftragnehmers.
Die Werkstattzeichnungen sind dem Architekten rechtzeitig zur Genehmigung vorzulegen.
Es ist ein Prüfungszeitraum von mind. 4 Wochen einzukalkulieren, die Unterlagen sind entsprechend rechtzeitig vor Fertigungs- und Montagebeginn
einzureichen.
Sollte der Bauablauf oder der Leistungsumfang kürzere
Prüffristen erfordern bzw. ermöglichen, sind diese rechtzeitig vorab bei der Bauleitung anzumelden und
bestätigen zu lassen. Prüfvermerke und daraus resultierende Änderungen der Werkplanung berechtigen nicht zu Nachforderungen.

Hebewerkzeug jeglicher Art wird bauseits nicht zur Verfügung gestellt, sofern nicht anders angegeben.

Sofern in den Einzelpositionen nicht anders angegeben, ist für die Holzbauteile der Unterkonstruktionen aus Vollholz Nadelholz der Sortierkasse SH S10/MS10 zu verwenden.

Das Bauholz muss gesund, neu, ungebraucht und trocken sein.

Bei Verwendung von Holzwerkstoffplatten sind nur solche mit Emissionsklasse E1 zugelassen.

3.  Forderungen an den Holzschutz

Alle Hölzer im Außenbereich sind zu imprägnieren.

Holzelemente sind grundsätzlich und durchgängig regensicher abzudecken. Dunkles Abdeckmaterial behindert die Kondensatbildung unter der Folie und schützt außerdem vor Schmutz. Auf der Baustelle sind geeignete Abdeckungen bis zum regensicheren Schließen des Bauwerks in ausreichendem Umfang vorzuhalten.

Die Konstruktion ist in allen Bereichen diffussionsoffen ausgebildet.

4.  Befestigungen

Für die Verbindung und Befestigung der Konstruktion dürfen nur typengeprüfte und bauaufsichtlich zugelassene Befestigungsmittel verwendet werden.

Stahlteile S235JR bzw. S235 JRG2 nach statischer Erfordernis und gemäß DIN EN 10025 bzw. gemäß Angaben Statik.

Schweißnähte gemäß Statik und Erfordernis, Ausführung durch Fachkraft mit entsprechendem Schweißnachweis.

Stahlteile im Außenbereich allseitig feuerverzinkt, die Verzinkung ist einwandfrei und gratfrei auszuführen,
im Innenbereich allseitig rostschutzgrundiert bzw.
gemäß Positionsangabe, ggf. als Untergrund für bauseitigen Anstrich.

5.  Preisinhalte

Soweit in der Ausschreibung und dem Leistungsverzeichnis nichts anderes vorgesehen ist, gilt in Ergänzung der DIN-Vorschriften:
 - Der AN übernimmt die Verpflichtung der Vollständigkeit der Leistung. Diese ist in vollem Umfang mit den Einheitspreisen (EP´s) abgegolten.
- Mit den Preisen sind die aus den übergebenen Unterlagen erkennbaren oder gewerksüblichen Bohrungen und Verbindungen sowie alle Montagehilfsmittel und -geräte abgegolten.
- Werkzeichnungen zur Konstruktion und zu handwerksgerechten Verbindungen und das Herstellen von Lehren sind in die Preise einzurechnen.
Das Weiterrücken fahrbarer Gerüste gilt im Zuge des Arbeitsfortschritts für eigene und fremde Gerüste als Nebenleistung, sofern das ohne Auf- und Abbau und lediglich durch erneute Abstützung möglich und zulässig ist.

6.  Abrechnungshinweise

Aufmaße und Detailpläne sind Abrechnungsgrundlage.

## ZTV FÜR VORGEHÄNGTE HINTERLÜFTETE FASSADEN
ZTV FÜR VORGEHÄNGTE HINTERLÜFTETE FASSADEN

1.  Normen, Richtlinien, Vorschriften, Verordnungen

Der Ausschreibung liegt die VOB, Teil C (neueste Ausgabe)
mit den dort aufgeführten "Allgemeinen Technischen
Vertragsbedingungen für Bauleistungen (ATV)" zugrunde.

Im Besonderen:

- DIN 18351 - Vorgehängte hinterlüftete Fassaden
- DIN 18360 - Metallbauarbeiten
- DIN 18299 - Allgemeine Regelungen für Bauarbeiten jeder Art
- Sämtliche Unfallverhütungsvorschriften und die
  Regeln der Bauberufsgenossenschaften
- Die jeweils gültigen TRGS
- Die jeweils gültigen Abfallentsorgungsbestimmungen

Die Ausführung der vertraglichen Leistungen hat in Übereinstimmung
mit den DIN-Normen, Fachregeln der Verbände, Verordnungen der
Baubehörden, allgemein anerkannten Regeln der Technik sowie
Hinweisen des Werkstofflieferanten zu erfolgen.
Sie gelten vollinhaltlich als Ergänzung der Leistungsbeschreibung.

Soweit in der Leistungsbeschreibung auf Technische Spezifikationen
(z.B. nationale Normen, mit denen europäische Normen umgesetzt
werden, europäische technische Zulassungen, gemeinsame technische Spezifikationen, internationale Normen)
Bezug genommen wird, werden auch ohne den ausdrücklichen
Zusatz: "oder gleichwertig" immer gleichwertige Technische
Spezifikationen in Bezug genommen.

2.  Allgemeines

2.1  Aufmaß, Zeichnungen

Das Aufmaß ist vom Auftragnehmer am Bau zu nehmen,
er allein ist für das richtige Maß verantwortlich.
Die im LV angegebenen Maße sind ungefähre Planungsmaße,
die von den örtlichen bzw. zur Ausführung kommenden
Maßen abweichen können.

Der Untergrund ist vom AN zu prüfen bezüglich Ebenheit
und ausreichender Tragfähigkeit, dieser Aufwand ist
einzukalkulieren.
Ggf. zusätzlich erforderliche Maßnahmen sind mit der
Bauleitung rechtzeitig vor Montagebeginn abzustimmen
und in die Aufmaßpläne einzutragen.

Fordert der Auftraggeber, dass die Konstruktionen schon
zu einem Zeitpunkt zur Montage bereitstehen müssen, der
ein vorheriges Aufmaß unmöglich macht, so sind unter
Berücksichtigung der Bautoleranzen nach DIN 18202 die
Fertigungsmaße mit dem Auftraggeber zu vereinbaren.

Nach Auftragserteilung sind vom Auftragnehmer
prüffähige Werk- bzw. Detailzeichnungen
(Konstruktionszeichnungen und Montagepläne gemäß
DIN 18351 Zif. 3.1.3) sowie prüffähige statische Nachweise
zu erstellen und zur Prüfung vorzulegen.

Die vom Auftragnehmer zu liefernden zeichnerischen und
beschreibenden Darstellungen, aus denen Konstruktion,
Maße und Einteilung, Einbau und Befestigung der
Bauteile sowie die Einbaufolge zu ersehen sind,
bedürfen der Genehmigung des Auftraggebers.

Mit der Fertigung darf erst nach Vorliegen der
genehmigten und freigegebenen Zeichnungen und Statik
begonnen werden.

Es ist ein Prüfzeitraum von mind. 4 Wochen
einzukalkulieren, die Unterlagen sind entsprechend
rechtzeitig vor Fertigungs- und Montagebeginn
einzureichen. Sollte der Bauablauf oder der
Leistungsumfang kürzere Prüffristen erfordern bzw.
ermöglichen, sind diese rechtzeitig vorabbei der
Bauleitung anzumelden und bestätigen zu lassen.

Planänderungen des AG bzw. seiner Bevollmächtigten sind
nachzutragen und berechtigen nicht zu Nachforderungen.

Vor Beginn der Arbeiten ist gemeinsam mit der Bauleitung
eine genaue Leistungsaufnahme vorzunehmen und der
Arbeitsablauf festzulegen.
Der AN ist verpflichtet, bei der Ausführung die Koordinierung
mit den anderen Gewerken zu gewährleisten, bei denen
Kontaktpunkte zur Fassade vorhanden sind.

Der Auftragnehmer ist ohne Einschränkung für die
konstruktive, funktionelle und maßliche Übereinstimmung
seiner Elemente mit den anschließenden Bauteilen
verantwortlich.

Muster:
Von allen nachfolgend beschriebenen Leistungen sind auf
Anweisung des AG Material- und Farbmuster in
beurteilungsfähiger Größe (mindestens A4) vorzulegen.
Die Kosten für die Muster sind in die jeweiligen
Einheitspreise einzukalkulieren.

2.2  Ausführung

Bei der ausgeschriebenen Konstruktion handelt es sich
um eine Mindestforderung, bei abweichenden
Konstruktionen ist die Gleichwertigkeit nachzuweisen.

Alle angebotenen Fabrikate müssen mit dem
CE-Kennzeichen versehen sein.

Die Technische Regel "Hinterlüftete Außenwandbekleidungen"
(Anhang 6 zur MVV TB des DIBt) ist einzuhalten.

Sofern im LV nicht explizit anders angegeben, müssen
alle Außenwandverkleidungen einschließlich der
Unterkonstruktion, der Halterungen und Befestigungen
sowie der Dämmstoffe aus nichtbrennbaren Baustoffen,
Baustoffklasse A1 gemäß DIN 4102, bestehen.
Sperrschichten, die aus technischen Gründen nicht
Baustoffklasse A sein können, müssen durch
nichtbrennbare Baustoffe gegen Entflammen geschützt
werden.

Zwischen den Halterungen und der Rohbauwand
sind grundsätzlich thermische Trennlagen einzubauen,
Trennlagen-Material mit folgenden Anforderungen, sofern
in der Leistungsbeschreibung nicht anders angegeben:
Wärmeleitfähigkeit: max. 0,09 W/m²k,
Rohdichte mind. 0,70 g/cm³, Dicke mind. 6 mm,
Baustoffklasse B1 gemäß DIN 4102, nicht brennend
abtropfend.
Dies ist bei der Kalkulation zu berücksichtigen.

Die Profile müssen so dimensioniert sein, dass sie die
horizontalen und vertikalen Lasten abtragen können.
Die maximal zulässige Durchbiegung der
Unterkonstruktionen der Fassade wird auf l/300 festgelegt.

Es wird besonders auf die DIN EN 1991-1-4 inkl.
nationalem Anhang hingewiesen.
Erhöhte Windlasten im Bereich Dachkanten und
Gebäudedecken sind besonders zu beachten.

Bekleidungen und Blechformteile sind so zu
dimensionieren,  dass unter der maximalen
Windbelastung (Druck, Sog) keine Verformungen,
Beulerscheinungen oder Schwingungen innerhalb der
planen Flächen entstehen, die die Standsicherheit
beeinflussen, bzw. optisch in Erscheinung treten.

Ein lückenloser Wärmeschutz von der Fassade zu den
übrigen Wandelementen und zur Wärmedämmung der
Dachabdichtung muss gewährleistet werden.
Anschlussbleche und Verwahrungen sind mit imprägnierten
Dichtungsbändern zu hinterlegen. Diese Maßnahme ist in
die Einheitspreise einzurechnen, auch wenn im Text
nicht mehr besonders darauf hingewiesen wird. Das
Gleiche gilt für kleine Abdeckprofile etc.

An den Kontaktflächen unterschiedlicher Materialien
müssen Vorkehrungen zur Vermeidung von
Kontaktkorrosion getroffen werden.
Dafür sind zwischen Stahl und Aluminium Zwischenlagen
aus Chloropren-Kautschuk oder Fiber, zwischen Aluminium
und Beton ein Bitumenanstrich erforderlich. Diese
Maßnahmen sind in die Einheitspreise einzukalkulieren.

Sämtliche Schnittkanten sind gemäß Herstellervorgaben
zu entgraten und nachzubehandeln.

Dämmstoffe aus Mineralfasern/Mineralwolle u.ä. müssen
gemäß der Gefahrstoffverordnung gesundheitlich unbedenklich
und nach EG-Richtlinie 97/69 Anmerkung Q freigezeichnet sein.
Das Glimmverhalten (nicht glimmend) muss nachgewiesen sein.

Dämmstoffe auf der Basis von Polystyrol (XPS und EPS)
dürfen keine Flammschutzmittel aus HBCD enthalten.

Blitzschutz:
Die Blitzschutzanlage über Dach ist kein Bestandteil
des Leistungsverzeichnisses. Die Fassadenelemente aus
Metall sind untereinander metallisch zu verbinden.
Dies ist in die Einheitspreise einzukalkulieren.

Das tägliche Säubern sowie das Entfernen von
anfallendem Schutt in einem Zeitrhythmus von spätestens
2 Tagen ist mit den Einheitspreisen abgegolten.
Lose Dämmteile jeglicher Größe und Art sind sofort
einzusammeln und zu sichern.

## Gerüst / Materialien
Das Gebäude ist bauseits komplett eingerüstet. Grundgerüstbreite 60 cm + Teilbereiche mit Konsolgerüst mit 30 cm Breite.
Das Gerüst hat einen Maximalabstand zur Fassde von 30cm.
Zwei Gerüsttreppentürme sind vorhanden, sowie ein Material- und Personenaufzug.

Bauseits werden keine Materialien zur Verfügung gestellt.
Alle Materialien die für die Ausführung der nachfolgend Arbeiten benötigt werden, sind durch den AN mit in die Einheitspreise der entsprechenden Positionen Einzukalkulieren.

## 86 Fassadenarbeiten

### Titel 01 VORBEREITENDE ARBEITEN

**01.1 Standardbesch Montageunterlagen AN Werkstattzeichnungen zur Verteilung 3fach 5fach Cloud**
STLB-Bau 2026-04 099
Die vom AN zu erstellenden Unterlagen, für Vorgehängte Hinterlüftete Fassaden, als Werkstattzeichnungen, Inhalt der Zeichnung: Art der Konstruktion, Maße, Einbau, Befestigung und Bauanschlüsse der Bauteile, sind nach abgestimmten Terminplänen dem AG zur Genehmigung 3-fach vorzulegen, genehmigte Zeichnungen/Unterlagen werden 5-fach zur Verteilung zur Verfügung gestellt, als Papierzeichnung/Plotterausdruck, Datenträger/Schnittstelle für CAD, durch Zugriff auf Cloud-System, und im PDF-Format. Schnittstelle DWG, Ausdruck farbig.
Menge: 0,000

**01.2 Technische Bearbeitung und Statik Fassadenkonstruktion**
*** Pauschalposition
Technische Bearbeitung und prüffähiger statischer
Nachweis für den gesamten Leistungsumfang dieser
Ausschreibung.
Die Dimensionierung für die tragende Konstruktion
ist vom Auftragnehmer zu erbringen.
Basierend auf diesen Angaben und in Verbindung mit
den Werk- und Detailplänen des Architekten hat der
Auftragnehmer die technische Bearbeitung für die
Montagepläne, Werkstatt- und Detailpläne, sowie
Montagezustände zu erbringen.

Die Bearbeitung umfasst:
- gesamte Fassadenkonstruktionen
- Übergänge, Auflager
- Befestigungen, Verbindungsmittel
- Montagestöße
Einschl. der Herstellung der erforderlichen Raster-,
Montage- und Dübelsetzpläne sowie Detailpläne für die
verschiedenen Anschlusssituationen der Einzelpositionen
und die Ermittlung der zulässigen Dübelbelastungswerte
entsprechend der bauaufsichtlichen
Zulassung.

Es ist ein Vorabzug an den Auftraggeber zu übergeben.

Der statische Nachweis ist direkt an den Prüfstatiker
einzureichen; insgesamt sind vier Ausfertigungen
erforderlich:
- 2 x für Prüfstatiker
- 1 x für Architekt / Bauüberwachung
- 1 x für Bauherr
Alle Pläne und Unterlagen sind vom AN auch auf den vom AG bereitgestellten Server hochzuladen.
Die Zugangsdaten werden dem AN nach der Auftragsvergabe übemittelt.
Menge: 1,000 psch

**01.3 Untergrund reinigen Mauerwerk laden LKW AN**
*** Bedarfsposition ohne GB
STLB-Bau 2026-04 033
Reinigen des Untergrundes aus Mauerwerk, von grober Verschmutzung, zur Verbesserung der Haftung, Untergrund senkrecht, Arbeitshöhe der zu bearbeitenden Fläche bis 13,5 m über der Standfläche des hierfür erforderlichen Gerüsts, Gerüst wird beigestellt/ist vorh., aufgenommene Stoffe zur Entsorgung sortieren, sammeln, im Behälter des AN lagern, Behältergröße nach Wahl des AN, auf LKW des AN laden, Abfall ist nicht gefährlich, nicht schadstoffbelastet, die Entsorgung wird gesondert vergütet.
Menge: 1,000 m2

**01.4 Abfall nicht gefährlich AVV170904 nicht schadstoffbelastet LKW AN transp. entsorgen Vergüt.Entsorg. AN**
*** Bedarfsposition ohne GB
STLB-Bau 2026-04 087
Sonstige Bau- und Abbruchabfälle,
nicht gefährlich, Abfallschlüssel nach AVV (Abfallverzeichnis-Verordnung) 170904 gemischte Bau- und Abbruchabfälle,
nicht schadstoffbelastet,
in Behälter auf Baustelle lagernd, auf LKW des AN laden, mit LKW des AN transportieren, entsorgen, max. Gesamtgewicht ohne Beschränkung, Behältergröße nach Wahl des AN, zum zugelassenem Lager oder zur Anlage nach Wahl des AN, Vergütung der Entsorgung übernimmt AN.
Menge: 1,000 t

### Titel 02 DÄMMARBEITEN

*Hinweis: SOCKELDÄMMUNG*

**02.1 Bauseitige Schaumglasdämmung anarbeiten**
Die bauseitige Schaumglasdämmung, für
Aufnahme der Sockeldämmung vorbereiten.
Die Oberkante der bauseitigen Dämmung sauber und
schnurgerade zurückschneiden.
inkl. Entsorgung der Rest-Schaumglasdämmung
(ca. 20-50mm Streifen).
Menge: 107,000 m

**02.2 Perimeterdämmung Kelleraußenwand W2.1-E Schaumglas CG 0,038W/(mK) einlagig D 180mm PW**
STLB-Bau 2026-04 013
Perimeterdämmung auf Kelleraußenwand, Höhe der Dämmfläche 45 cm, Wassereinwirkungsklasse W2.1-E (mäßige Einwirkung von drückendem Wasser bis 3 m Eintauchtiefe), aus Schaumglas CG DIN EN 13167, Bemessungswert der Wärmeleitfähigkeit max. 0,038 W/(mK), Nennwert der Wärmeleitfähigkeit max. 0,037 W/(mK), einlagig, Dicke 180 mm, als Platten, Anwendungsgebiet DIN 4108-10 PW, mit Klebe- und Dichtungsmasse auf Bitumenbasis (2-Komponentenkleber) befestigen, Ausführung gemäß Zeichnung,
Zeichnungs-Nr '08_101_5_Sockel_00_p'
.
Menge: 107,000 m

*Hinweis: FASSADENDÄMMUNG*

**02.3 Wärmedämmung hinterlüft.Fassade MW 0,035W/(mK) einlagig D 180mm WAB**
*** Leitbeschreibung
STLB-Bau 2026-04 038
Wärmedämmung für vorgehängte hinterlüftete Außenwandbekleidung an Außenwand, aus Mineralwolle MW DIN EN 13162, Bemessungswert der Wärmeleitfähigkeit max. 0,035 W/(mK), Nennwert der Wärmeleitfähigkeit max. 0,034 W/(mK), Brandverhaltensklasse DIN EN 13501-1 A1 (nichtbrennbar), einlagig, Dicke 180 mm, als Platten, Anwendungsgebiet DIN 4108-10 WAB, Befestigung mechanisch mit Dämmstoffhaltern, Befestigungsuntergrund Mauerwerkswand aus Hochlochziegel, Ausführung gemäß Zeichnung,
Zeichnungs-Nr '08_102_5_Fenster_00_p'
.
Menge: 1132,000 m2
*Unterbeschreibung 1 Hinweise Fassadendämmung*
Verlegen der Fassdendämmung, inkl. dem zuschneiden der einzelnen Platten und anarbeiten der Dämmplatten, an alle angrenzenden Bausteile (Attikablech, Rohrer, etc.)

**02.4 Ausschneiden Dämmpl. Leitung Mineralwolle D 180mm B 50mm T 30mm**
*** Bedarfsposition ohne GB
STLB-Bau 2026-04 038
Ausschneiden von Dämmstoffplatten für auf dem Untergrund verlegte Leitungen, in vorgehängter hinterlüfteter Außenwandbekleidung, Dämmstoff aus Mineralwolle, Dicke Dämmplatte 180 mm, Breite Ausschnitt 50 mm, Tiefe Ausschnitt 30 mm.
Menge: 1,000 m

### Titel 03 FASSADENVERKLEIDUNG

#### Bereich 03.02 Unterkonstruktion auf Stahlbetonwänden

**Ausführungsbeschreibung 1 Ausführungsbeschreibung / Unterkonstr. Profilbretter Fa**
*Ausführungsbeschreibung / Unterkonstr. Profilbretter Fassade*
Vertikale auf Abstand montierte Unterkonstruktion für die sichtbare Befestigung einer Profilbretter Fassade.

Liefern und Montieren von Holzunterkonstruktion auf
Aluminium- Wandhaltern entsprechend DIN 18516
bestehend aus:

Aluminium L-Wandhalter, Mindestdicke nach statischer Erfordernis
- sowie aus Holz- Tragprofilen, nach allgemeiner bauaufsichtlicher Zulassung und Herstellerrichtlinie,
- sowie Verbindungsmittel

Die verwendeten Aluminiumteile müssen DIN 4113-1A1
entsprechen.

Die Unterkonstruktion ist flucht- und lotrecht
auszurichten.
Die zwängungsfreie Montage der Lattung durch
Längenänderung infolge Temperaturschwankungen ist
sicherzustellen.

Unebenheiten bis 20 mm sind so auszugleichen, dass eine planebene Fassadenfläche erzielt wird.

Der Abstand Vorderkante Verankerungsgrund bis
Vorderkante der Unterkonstruktion (Ausladung) beträgt 240mm.

Verankerungsgrund:
- Hochlochziegeln

Als Verankerungsmittel sind ausschließlich
bauaufsichtlich zugelassene Dübel zu verwenden. Die zum
Einsatz kommenden Befestigungssätze müssen die Lasten
aus der Fassade in Form von Zug- und Druckkräften und
die Eigengewichtslasten zusätzlich über Aufnahme der
Biegemomente der Dübelschrauben in den Baugrund
ableiten.

Profilarten und -abstände, Abmessung von Fest- und
Gleitpunkt sowie alle Verbindungs- und
Verankerungsmittel nach objektbezogener statischer
Berechnung.
Die Unterkonstruktion ist für die entstehenden
Eigengewichtslasten der nachfolgend
beschriebenen Fassadenbekleidung und die Windlasten
gemäß DIN 1055/Teil 4, zu bemessen.

Die Kontaktfläche zwischen Wandhalter und
Verankerungsgrund ist gemäß DIN 4113 zu schützen.

Zur Vermeidung von Wärmebrücken ist zwischen Wandhalter
und Verankerungsuntergrund eine thermische Trennung mittels Isolator einzubauen.
Befestigt über eine Durchsteckmontage wird der
Wärmefluß nachhaltig gestoppt und zudem verhindert, dass
sich im Winter Tauwasser zwischen dem warmen Untergrund
und den kalten Konsolen bildet.

Isolator-Dicke: ca. 6 mm
Wärmeleitfähigkeit: <= 0,10 W/m²K
Druckfestigkeit: gemäß statischer Berechnung
Brandklasse: A1

Die lichten Abstände der Unterkonstruktion sind auf die
zu verwendende Fassadendämmung abzustimmen.

Soweit nicht gesondert erwähnt, ist das Ausführen von
Fenster- und Türanschlüssen, Innen- und Aussenecken,
Sockel und Dachrandanschlüsse sowie alle erforderlichen
Anpaß- und sonstige Nebenarbeiten in den Einheitspreis
einzukalkulieren. Inkl. Ausklinkungen der
Unterkonstruktion im Sturzbereich der Raffstores.

Der bauseits gegebene Untergrund ist vor Arbeitsbeginn vom AN zu Prüfen, auf Maßgenauigkeit bzw. auf Tauglichkeit für die Befestigung UK oder Dämmung.

**03.02.1 Wandhalter Aluminium, l=180mm**
Wandhalter für UK der vorgehängten hinterlüfteten Fassade,
justierbar, zwängungsfrei, den Formaten und der Befestigungsart der Bekleidungselemente entsprechend, mit thermischen Trennelementen, Wandhalter aus Aluminium, Verankerung der Wandhalter in Mauerwerkswand aus Hochlochziegel, für vorgehängte hinterlüftete Außenwandbekleidung DIN 18516-1,
verankern und ausrichten der Unterkonstruktion auf der Wandoberfläche entsprechend Genauigkeitsanforderung an die Ebenheit der Bekleidungsfläche,  mit Grenzwerten für Ebenheitsabweichungen mit erhöhten Anforderungen DIN 18202 Ausgabe 2019-07 Tabelle 3 Zeile 7.
Anzahl Wandhalter pro m² entsprechend den Herstellervorschriften.
Arbeitshöhe bis 13,5 m über der Standfläche des hierfür erforderlichen Gerüstes, Gerüst wird beigestellt/ist vorh

Der Abstand Vorderkante Verankerungsgrund bis
Vorderkante der Wandhalter (Ausladung) beträgt 180mm

Verankerungsgrund:
- Hochlochziegeln
Menge: 1132,000 m2

**03.02.2 Zulage, Ausgleich Unebenheiten >20mm**
*** Bedarfsposition ohne GB
Zulage zu Wandhalter Aluminium, für Ausgleich der Unebenheiten >20mm.
Die Unebenheiten sind so auszugleichen, dass eine
planebene Fassadenfläche erzielt wird.
Die Bereiche sind mit der Bauleitung Festzulegen!
Menge: 1,000 m2

**03.02.3 Unterdeckung hinterlüfteter Außenwandbek PP-Vlies B-s1d0**
STLB-Bau 2026-04 020
Unterdeckung hinterlüfteter Außenwandbekleidung, als Bahn DIN EN 13859-2, aus Polypropylenvlies (PP), sd kleiner/gleich 0,3 m, Brandverhaltensklasse DIN EN 13501-1 B -s1, d0 (schwerentflammbar), auf Wärmedämmung, Höhenüberdeckung mind. 100 mm, Arbeitshöhe über 11,5 bis 13,5 m über der Standfläche des hierfür erforderlichen Gerüstes, Gerüst wird beigestellt/ist vorh., Ausführung gemäß Zeichnung,
Zeichnungs-Nr '08_102_5_Fenster_00_p'
.
Menge: 1132,000 m2

**03.02.4 UK Außenwandbekl. UK Bauschnittholz C24 2lagig gekreuzt obere Lage waager. D 30mm B 50mm 2.Lage D 30mm 2.Lage B 50mm**
STLB-Bau 2026-04 016
Unterkonstruktion für Außenwandbekleidung, aus Bauschnittholz, Holzart Fichte/Tanne, Gebrauchsklasse 0 DIN 68800-1, ohne chemischen Holzschutz, Festigkeitsklasse C 24 DIN EN 338, Sortierklasse S 10 DIN 4074-1, Güteklasse 2 DIN 68365, Holzfeuchte max. 18 %, 2-lagig gekreuzt, obere Lage waagerecht, Dicke 30 mm, Breite 50 mm, Achsabstand über 40 bis 50 cm, Dicke der 2. Lage 30 mm, Breite der 2. Lage 50 mm, Achsabstand der 2. Lage über 50 bis 60 cm, Untergrund Wärmedämmung, mechanisch befestigen DIN EN 1995-1-1 mit Schrauben, aus nichtrostendem Stahl, Arbeitshöhe bis 13,5 m über der Standfläche des hierfür erforderlichen Gerüstes, Gerüst wird beigestellt/ist vorh., Ausführung gemäß Zeichnung,
Zeichnungs-Nr '08_102_5_Fenster_00_p'
.
Menge: 1132,000 m2

#### Bereich 03.03 Profilbretter Fassade

**Ausführungsbeschreibung 2 Ausführungsbeschreibung / Profilbretter Fassade**
*Ausführungsbeschreibung / Profilbretter Fassade*
Vertikale Hinterlüftete Profilbretter Fassade, dicht gestoßene Profilbretter, sichtbar verschraubt.

Die Profilbretter sind flucht- und lotrecht auszurichten.
Die zwängungsfreie Montage der Lattung durch
Längenänderung infolge Temperaturschwankungen ist
sicherzustellen.

Als Befestigungsmittel sind ausschließlich bauaufsichtlich zugelassene Schrauben zu verwenden.

Die Federn der Profilbretter sind schwarz zu beschichten,
für eine schwarz hinterlegte Schattenfuge, zwischen den Brettern.

Die Sichtseiten der Bretter sind gehobelt und gefast auszuführen.

Die Profilbretter sind lasiert, nach Wahl des AG zu liefern.
Nach Auftragserteilung hat der AN dem AG min. 3 verschiedene Musterbretter vorzulegen, mit vorher vom AG festgelegten Lasuren.

Lasur im Beige- oder Grauton, in verschiedener Deckkraft

Angrenzend an die Fensteröffnungen und an den Gebäudeecken sitzen vertikale Lisenen, über die gesamte Fassadenhöhe, die die Fassade in Felder unterteilt.

In den Felder, in denen sich Fenster befinden werden immer gleich große Profilbretter (22,00mm x 69,00mm) montiert.

In den Felder, ohne Fenster werden verschiedene Profilbretter Formate (22,00mm x 69,00mm / 40,00mm x 41,00mm) im Wechsel montiert.

Formate Profilbretter:
- (d x b) 22,00mm x 69,00mm
- (d x b) 40,00mm x 41,00mm

Formate Lisenen:
- (d x b) 80,00mm x 120,00mm

Soweit nicht gesondert erwähnt, ist das Ausführen von
Fenster- und Türanschlüssen, Innen- und Aussenecken,
Sockel und Dachrandanschlüsse sowie alle erforderlichen
Anpaß- und sonstige Nebenarbeiten in den Einheitspreis
einzukalkulieren. Inkl. Ausklinkungen der
Unterkonstruktion im Sturzbereich der Raffstores.

**03.03.1 Außenwandbekl. Profilbrett lange Feder D 22mm Lärche techn.getrocknet**
STLB-Bau 2026-04 016
Außenwandbekleidung, im Außenbereich, aus Profilbrettern mit Schattennut mit langer Feder (mind. 7 % der Brettbreite aber mind. 8 mm), Sichtseiten gehobelt und gefast, Dicke 22 mm, Deck-/Ansichtsbreite über 60 bis 70 mm, Holzart Lärche, technisch getrocknet DIN 68800-2, Güteklasse 1 DIN 68365, Gebrauchsklasse 1 DIN 68800-1, ohne chemischen Holzschutz, Holzfeuchte max. 15 %, als senkrechte Bekleidung, Befestigungsbild gleichmäßig mit Schrauben aus nichtrostendem Stahl, Unterkonstruktion wird gesondert vergütet, Arbeitshöhe bis 13,5 m über der Standfläche des hierfür erforderlichen Gerüstes, Gerüst wird beigestellt/ist vorh., Ausführung gemäß Zeichnung,
Zeichnungs-Nr '08_114_5_Fassade_00_p'
.
Menge: 728,000 m2

**03.03.2 Außenwandbekl. Profilbrett lange Feder D 22mm / D 40mm Lärche techn.getrocknet**
Außenwandbekleidung, im Außenbereich, aus Profilbrettern mit Schattennut mit langer Feder (mind. 7 % der Brettbreite aber mind. 8 mm), Sichtseiten gehobelt und gefast, verschiedene Profilbretter Formate im Wechsel,

Dicke 22 mm, Deck-/Ansichtsbreite über 60 bis 70 mm
Dicke 40 mm, Deck-/Ansichtsbreite über 40 bis 50 mm

Holzart Lärche, technisch getrocknet DIN 68800-2, Güteklasse 1 DIN 68365, Gebrauchsklasse 1 DIN 68800-1, ohne chemischen Holzschutz, Holzfeuchte max. 15 %, als senkrechte Bekleidung, Befestigungsbild gleichmäßig mit Schrauben aus nichtrostendem Stahl, Unterkonstruktion wird gesondert vergütet, Arbeitshöhe bis 13,5 m über der Standfläche des hierfür erforderlichen Gerüstes, Gerüst wird beigestellt/ist vorh..
Ausführung gemäß Zeichnung,
Zeichnungs-Nr
08_114_5_Fassade_00_p
Menge: 261,000 m2

**03.03.3 Aussparung Durchm. 100-200cm**
STLB-Bau 2026-04 016
Runde Aussparung als besondere Leistung für Außenwandbekleidung, Durchmesser über 100 bis 200 cm, Ausführung gemäß Zeichnung,
Zeichnungs-Nr '08_108_5_Notüberlauf_00_p'
.
Menge: 3,000 St

**03.03.4 Leibungsverkleidung Metall, Leibungstiefe ca. 125 mm**
Herstellen und Montieren von Leibungsverkleidungen im Außenbereich, im Bereich der Vorhangfassade zur überdeckung der Unterkonstruktion, in den Leibungsflächen, gemäß Detailzeichnung, bestehend aus 4- fach gekannteten Blechen.

Leibungstiefe ca. 125 mm
Stahlblech: 1,5 mm
Abwicklung: 250 mm
Einzellänge: bis 2.130 mm
Oberfläche: pulverbeschichtet
Farbton: RAL-Farbon nach Wahl des AG
Befestigung: Nicht sichtbar bzw. genietet (Nieten sind im Anschluß der Montage im Farbton der Oberfläche zu beschichten).

Unterkonstruktion
Stahlwinkel: 45 x 70mm

Notwendige Verstärkungen oder Hinterfütterungen sind gemäß Beanspruchung vorzusehen und in den EP miteinzukalkulieren.

Inkl. Verfugung mit Dauerelestischer Fugenmasse, Farbton nach Angabe Bauleitung.

Detail:
08_102_5_Fenster_00_p
Menge: 202,000 m

**03.03.5 KVH-SI liefern Lärche techn.getrocknet C24 gehobelt gefast B 8cm H 12cm L bis 12m Lisene**
Konstruktionsvollholz, sichtbar, nur liefern, Holzart Lärche, technisch getrocknet DIN 68800-2, Gebrauchsklasse 1 DIN 68800-1, ohne chemischen Holzschutz, Festigkeitsklasse C 24 DIN EN 338, Sortierklasse S 10 DIN 4074-1, Baumkante nicht zulässig, lose Äste und Ausfalläste nicht zulässig, vereinzelt angeschlagene Äste oder Astteile von Ästen bis 20 mm Durchmesser sind zulässig, Ästigkeit bis 2/5 und nicht über 70 mm, Rissbreite bis 3 % der jeweiligen Querschnittsseite und nicht mehr als 6 mm, Breite der Harzgallen bis 5 mm, Verfärbungen und Insektenbefall nicht zulässig, Keilzinkung nicht zulässig, herzgetrennt DIN 68365, mittlere Holzfeuchte 15 % (+/- 3 %), allseitig auf Fertigmaß gehobelt und gefast, zulässige Abweichung vom Querschnitt +/- 1 mm, Breite 8 cm, Höhe 12 cm, Einzellänge bis 12 m, für Lisene.
Menge: 5,000 m3

**03.03.6 Abbinden Aufstellen/Verlegen KVH-SI Lärche techn.getrocknet B 8cm H 12cm L bis 12m Lisene**
Abbinden und Aufstellen oder Verlegen des Konstruktionsvollholz, sichtbar, Holzart Lärche, technisch getrocknet DIN 68800-2, Breite 8 cm, Höhe 12 cm, Einzellänge bis 12 m, als Lisene, Auflager aus Holz, Arbeitshöhe über 11,5 bis 13,5 m über der Standfläche des hierfür erforderlichen Gerüsts, Gerüst wird beigestellt/ist vorh., Ausführung gemäß Zeichnung,
Zeichnungs-Nr
08_114_5_Fassade_00_p

Inkl. Verbindungen aus Stahlteilen
Menge: 504,000 m

**03.03.7 KVH-SI liefern Lärche techn.getrocknet C24 gehobelt gefast B 8cm H 15cm L bis 6m oberer Fassadenabschluss**
Konstruktionsvollholz, sichtbar, nur liefern, Holzart Lärche, technisch getrocknet DIN 68800-2, Gebrauchsklasse 1 DIN 68800-1, ohne chemischen Holzschutz, Festigkeitsklasse C 24 DIN EN 338, Sortierklasse S 10 DIN 4074-1, Baumkante nicht zulässig, lose Äste und Ausfalläste nicht zulässig, vereinzelt angeschlagene Äste oder Astteile von Ästen bis 20 mm Durchmesser sind zulässig, Ästigkeit bis 2/5 und nicht über 70 mm, Rissbreite bis 3 % der jeweiligen Querschnittsseite und nicht mehr als 6 mm, Breite der Harzgallen bis 5 mm, Verfärbungen und Insektenbefall nicht zulässig, Keilzinkung nicht zulässig, herzgetrennt DIN 68365, mittlere Holzfeuchte 15 % (+/- 3 %), allseitig auf Fertigmaß gehobelt und gefast, zulässige Abweichung vom Querschnitt +/- 1 mm, Breite 8 cm, Höhe 15 cm, Einzellänge bis 6 m, für oberen Fassadenabschluss.
Menge: 1,400 m3

**03.03.8 Abbinden Aufstellen/Verlegen KVH-SI Lärche techn.getrocknet B 8cm H 15cm L bis 6m oberer Fassadenabschluss**
Abbinden und Aufstellen oder Verlegen des Konstruktionsvollholz, sichtbar, Holzart Lärche, technisch getrocknet DIN 68800-2, Breite 8 cm, Höhe 15 cm, Einzellänge bis 6 m, als oberer Fassadenabschluss, Auflager aus Holz, Arbeitshöhe über 11,5 bis 13,5 m über der Standfläche des hierfür erforderlichen Gerüsts, Gerüst wird beigestellt/ist vorh., Ausführung gemäß Zeichnung,
Zeichnungs-Nr
08_201_5_Attika 1_00_p

Inkl. Verbindungen aus Stahlteilen
Menge: 113,000 m

### Titel 04 METALLARBEITEN

**04.1 Insektenschutz Lochstreifen Alu B 60mm**
STLB-Bau 2026-04 020
Insektenschutz am unteren Abschluss der Lüftungsebene der Außenwandbekleidung als Lochstreifen, aus Aluminium, Breite 60 mm, passend zur Bekleidung aus Holz/Holzwerkstoff, als senkrechte Bekleidung, Arbeitshöhe bis 3,5 m über der Standfläche des hierfür erforderlichen Gerüstes, Gerüst wird beigestellt/ist vorh..
Menge: 199,000 m

**04.2 Stahlblech 440mm / pulverbeschichtet / Bestandsanschluss**
Liefern und montieren eines 3fach gekantetem pulverbeschichteten Stahlblech.
Das Stahlblech wird im Übergang zwischen Bestands Pfostenriegelfassade und der neun Profilbretter Fassade montiert.
Das Stahlblech wird in der Anpressleiste der Pfostenriegelfassade eingeklemmt und an der UK der Profilbretter Fassade verschraubt.

Stahlblech: ca. 1,5 mm
Oberfläche: pulverbeschichtet
Farbton: RAL- oder DB-Farbon nach Wahl des AG

Abwicklung:
- 440 mm
- 3fach gekantet

Detail:
08_113_5_P-R Fassade_00_v

Einbauort:
Übergang zur PR-Fassade Bestand
Menge: 20,000 m

**04.3 Stahlwinkel / 140mm x 110mm**
Liefern und montieren eines Stahlwinkels.
Der Stahlwinkel wird oberhalb der Sockeldämmung,
als Auflager, für die AluminiumSockelabdeckung gedübelt und geschraubt.

Winkel mit 2cm Langloch, für die Verschraubung der Sockelabdeckung.
Durch das Langloch kann die Sockelabdeckung in einer Flucht montiert werden, auch bei Unebenheiten im Montageuntergrund.

Schenkellängen: 100mm x 100mm
Winkelbreite: 60mm
Dicke Material: 6mm

Oberfläche:
Verzinkt

Untergrund:
Hochlochziegeln

Detail:
- 08_101_5_Sockel_00_v

Einauort:
- Gebäudesockel / Unterkonstruktion für Sockelblech
Menge: 107,000 St

**04.4 Sockelabdeckung Alu D 2mm Zuschnitt-B 600mm 2xgekantet**
Sockelabdeckung aus Aluminium DIN EN 485 und DIN EN 507, Dicke 2 mm, beschichtet,
Farbton
RAL-Standartfarbton / Wahl AG

Zuschnittbreite 600 mm, 2 x gekantet, Fugenausbildung gestoßen und hinterlegt, verdeckt befestigen auf Stahlwinkel,  Ausführung gemäß Zeichnung,
Zeichnungs-Nr
08_101_5_Sockel_00_v
.
Menge: 107,000 m

**04.5 Aussparung L bis 25cm B bis 25cm**
STLB-Bau 2026-04 016
Eckige Aussparung als besondere Leistung für Außenwandbekleidung, Länge bis 25 cm, Breite bis 25 cm, Ausführung gemäß Zeichnung,
Zeichnungs-Nr '08_111_5_Trennstellenkasten_00_v'
.
Menge: 5,000 St

**04.6 Wetterschutzgitter B 1480 mm H 1590 mm Alu Stäbe waager. Abst. 5cm anodisch oxidiert**
STLB-Bau 2026-04 031
Wetterschutzgitter,
Breite '1480' mm,
Höhe '1590' mm, aus Aluminium, an der Außenwand, Stäbe waagerecht, Stababstand 5 cm, Stab-Profil Z, als Walzprofil, Stabquerschnitt Breite 40 mm, Stabquerschnitt Höhe 30 mm,
Dicke Stab '3' mm, geschraubt, Oberfläche anodisch oxidiert DIN 17611, Farbton C - 0 natur, mit Schrauben und Laschen befestigen, Befestigungsuntergrund Stahl, Arbeitshöhe des Montageortes über 11,5 bis 13,5 m über der Standfläche des hierfür erforderlichen Gerüstes, Gerüst wird beigestellt/ist vorh., Ausführung gemäß Zeichnung,
Zeichnungs-Nr '08_109_5_Lüftung Ost_00_p'
.
Menge: 1,000 St

**04.7 Wetterschutzgitter B 1590 mm H 890 mm Alu Stäbe waager. Abst. 5cm anodisch oxidiert**
STLB-Bau 2026-04 031
Wetterschutzgitter,
Breite '1590' mm,
Höhe '890' mm, aus Aluminium, an der Außenwand, Stäbe waagerecht, Stababstand 5 cm, Stab-Profil Z, als Walzprofil, Stabquerschnitt Breite 40 mm, Stabquerschnitt Höhe 30 mm,
Dicke Stab '3' mm, geschraubt, Oberfläche anodisch oxidiert DIN 17611, Farbton C - 0 natur, mit Schrauben und Laschen befestigen, Befestigungsuntergrund Stahl, Arbeitshöhe des Montageortes über 11,5 bis 13,5 m über der Standfläche des hierfür erforderlichen Gerüstes, Gerüst wird beigestellt/ist vorh., Ausführung gemäß Zeichnung,
Zeichnungs-Nr '08_110_5_Lüftung West_00_p'
.
Menge: 1,000 St

### Titel 05 FASSADENBEGRÜNUNG

*Hinweis: Hinweis und Grundbeschreibung zu einem*
Hinweis und Grundbeschreibung zu einem Fassadenbegrünungssystem:

Vor der nördlichen Fassade des Seminargebäudes ist eine Fassadenbegrünung vorgesehen. Hierzu sollen fünf ausschließlich vertikale Rankhilfen in Form von gespannten Stahlseilen auf das tragende Mauerwerk aufgeschraubt werden bevor weitere Fassadenelemente montiert werden.

In den nachfolgenden Positionen dieses LV-Titels sind nur die Leistungen für die Montage sowie die Bauteile der Fassadenbegrünung einzukalkulieren.

Grundlage hierfür ist die Ausführungsplanung, Details sowie die vorliegende statische Berechnung.

Die Fassadenbegrünung aus allen diesen Einzelelementen ist als Komplettwerk herzustellen, inkl. gesamt-statischer Berechnung des Herstellers sowie Erstellung einer Werkstatt- und Montageplanung bzw. einer Konstruktionszeichnung zur Vorlage und Freigabe durch den AG.

**05.10 Fassadenbegrünungssystem Strang vertikal**
Gemäß Lageplan / Detailplan / Statik.

Fasadenbegrünungssystem, vertikale Rankhilfe aus Edelstahl unter dem Fassadenaufbau in Beton verankert für die nördliche Fassadenseite.

Lieferumfang bestehend aus:

Kragarmkonsolen System, bestehend aus:

2x Endkonsole Wandabstand 425mm
2x Thermostop 5mm
8x Anker bzw. Dübelsysteme
1x Edelstahlseilsystem Ø8mm mit Gabelenden und Spanner, passend
für die Endkonsolen
1x je Seilmeter Klettersprosse aus Edelstahl
inkl. Typenstatik und Zulassung

Zwischenhaltersystem bestehend aus:

3x Zwischenkonsole,
3x Thermostopp
6x Anker bzw. Dübelsysteme
inkl. Typenstatik

Höhe des Systems: 12m

Montage gemäß Herstellerangaben.

Hinweis:
Die Seile werden zu einem späteren Zeitpunkt eingebaut.

Produkt der Planung:

Fassadenbegrünungssystem GREENCABLE® HEAVY RSK 425
mit Spezialangefertigter Kragarmkonsole am oberen Ende siehe Statik.

Carl Stahl ARC GmbH
Siemensstraße 2
73079 Süßen.

oder gleichwertig

Ausführung gemäß Zeichnung,
Zeichnungs-Nr
08_105_5_Begrünung_00_p
Menge: 5,000 St

**05.20 Werks- und Montageplanung**
Werks- und Montageplanung für die Fassadenbegrünung und allen dazugehörigen  und sonstigen Auflagern der nachfolgenden Positionen, inkl. Aufmaß vor Ort.

Vermaßte Darstellung der Teilstücke der Fassadenbegünung,

Inkl. Berücksichtigung der statischen Erfordernisse.

Die Werkpläne sind von qualifiziertem Personal des Herstellers auszuführen und für die sicherheitstechnische Abnahme nach DIN EN 1176 mit der akkreditierten Prüfstelle abzustimmen. Die vorgegebenen Formen und Details sind grundsätzlich in gestalterischer Hinsicht für die Ausführung verbindlich (vorbehaltlich der sicherheitstechnischen Bewertung).

Werksplanung dem AG vor Bestellung vorlegen: digital und 3-fach in Papierform als Papierdruck, bis spätestens 8 Wochen nach Beauftragung der Bauleitung zur Prüfung vorlegen.

Herstellung kann erst nach schriftlicher Freigabe durch den AG erfolgen.
Menge: 1,000 St

### Titel 06 STUNDENLOHNARBEITEN

#### Bereich 06.01 Leistung auf Nachweis

**06.01.1 Helfer/-in sämtliche Kosten/Zuschläge**
*** Bedarfsposition ohne GB
STLB-Bau 2025-10 091
Stundenlohnarbeiten durch Helfer/-in
der Verrechnungssatz für die jeweilige Arbeitskraft umfasst sämtliche Aufwendungen wie Lohn- und Gehaltskosten, Lohn- und Gehaltsnebenkosten, Zuschläge, lohngebundene und lohnabhängige Kosten, sonstige Sozialkosten, Gemeinkosten, Wagnis und Gewinn.
Menge: 1,000 h

**06.01.2 Facharbeiter/-in sämtliche Kosten/Zuschläge**
*** Bedarfsposition ohne GB
STLB-Bau 2025-10 091
Stundenlohnarbeiten durch Facharbeiter/-in
der Verrechnungssatz für die jeweilige Arbeitskraft umfasst sämtliche Aufwendungen wie Lohn- und Gehaltskosten, Lohn- und Gehaltsnebenkosten, Zuschläge, lohngebundene und lohnabhängige Kosten, sonstige Sozialkosten, Gemeinkosten, Wagnis und Gewinn.
Menge: 1,000 h

**06.01.3 Vorarbeiter/-in sämtliche Kosten/Zuschläge**
*** Bedarfsposition ohne GB
STLB-Bau 2025-10 091
Stundenlohnarbeiten durch Vorarbeiter/-in
der Verrechnungssatz für die jeweilige Arbeitskraft umfasst sämtliche Aufwendungen wie Lohn- und Gehaltskosten, Lohn- und Gehaltsnebenkosten, Zuschläge, lohngebundene und lohnabhängige Kosten, sonstige Sozialkosten, Gemeinkosten, Wagnis und Gewinn.
Menge: 1,000 h

**06.01.4 Abbruchhammer**
*** Bedarfsposition ohne GB
STLB-Bau 2025-10 091
Abbruchhammer, einsetzen,
der Verrechnungssatz für die jeweilige Arbeitskraft umfasst sämtliche Aufwendungen wie Lohn- und Gehaltskosten, Lohn- und Gehaltsnebenkosten, Zuschläge, lohngebundene und lohnabhängige Kosten, sonstige Sozialkosten, Gemeinkosten, Wagnis und Gewinn,
der Verrechnungssatz für das Gerät umfasst sämtliche Aufwendungen für den Betrieb, Gemeinkosten, Wagnis und Gewinn.
Menge: 1,000 h
